# Uni Münster Berufung Prof. Steiner
Leistungsbeschreibung (GAEB DA XML 3.2, DA81)
Projekt: 2025-018
Währung: EUR
Ausführungsbeginn: 09.02.2026
Ausführungsende: 10.04.2026
Erstellt mit: GXML Toolbox V3.3 R20220330, ORCA AVA 25.0.5 - Professional Edition 25.00.05, 21.11.2025

## Angaben zur Baustelle
VORBEMERKUNGEN

1. BESCHREIBUNG DER BAUMAßNAHMEN
Die Baumaßnahme umfasst den Umbau von Laborräumen am Pharmazeutischen Institut der Uni Münster, im Bauteil A in der Ebene KG und im Bauteil C, Ebene EG und Ebene 1.OG .
Zu beachten ist das für die Maßnahme die Labore nicht vollständig freigezogen werden, bestehende Einrichtungen sind vorhanden.

Folgende Räume sind Bestandteile der Maßnahme:
Raum A. 090.009 Neu zu erstellender Lagerraum unterhalb der Treppe. Dieser Bereich wird vom Treppenhaus abgetrennt und erhält eine neue Zuleitung für die neue Beleuchtung. Ebenfalls erhält die Tür mit Freilauffunktion eine neue Zuleitung. Für die Beleuchtung werden bauseits LED-FR-Leuchten zur Verfügung gestellt. Die Installation erfolgt Aufputz.

Raum C.100.034 Umnutzung in einen CIP Seminarraum, Anpassung der Installation, Erneuerung der Beleuchtung / Sicherheitsbeleuchtung, Rückbau der NOT-AUS Schaltung im Raum und in der Verteilung

Raum C.100.035 Umnutzung in ein Dissolution Labor, Installation an die neue Nutzung anpassen, neue Laborverteilung aufbauen, Beleuchtung / Sicherheitsbeleuchtung erneuern und ergänzen, Laborzeilen und Einrichtungen verkabeln, Anpassung der Jalousiesteuerung (KNX)

Raum C.100.036 Labor Erneuerung der Beleuchtung / Sicherheitsbeleuchtung

Raum C.100.037/038 Umnutzung von 2 Räumen in einen Laborraum, Installation für die entfernung der Zwischenwand entfernen, Installation an die neue Nutzung anpassen, neue Laborverteilung aufbauen, Beleuchtung / Sicherheitsbeleuchtung erneuern und ergänzen, Laborzeilen und Einrichtungen verkabeln, Anpassung der Jalousiesteuerung (KNX)

Raum C.110.164 Forschungslabor, Erneuerung der Beleuchtung / Sicherheitsbeleuchtung

Sicherheitsbeleuchtung:
Das Gebäude hat eine Zentralbatterieanlage (ZB-S vom Hersteller CEAG (Eaton)) mit Unterzentralen. Die allgemeinen Raumleuchten werden teilweise als Sicherheitsleuchten genutzt. Hierfür erhalten die entsprechenden Leuchten einen entsprechenden Leuchtenbaustein. Damit die Leuchten sowohl mit der allgemeinen Beleuchtung als auch als Sicherheitsleuchten genutzt werden können ist in den vorhandenen Verteilungen ein entsprechender Bus-Baustein verbaut. Dieser Baustein kommt ebenfalls in den neuen Verteilungen zum Einsatz. Diese Bausteine sind in den entsprechenden BUS-einzubinden.
Alle Verteilungs- und Leuchtenbausteine sind entsprechend den neuen Anforderungen zu konfigurieren.

Jalousiesteuerung:
In der Maßnahme kommen neue Verteilungen zum Einsatz und die Räume werden zum Teil neu aufgeteilt. Entsprechend ist in den neuen Verteilungen ein entsprechender Jalousieaktor zu installieren und in das bestehende KNX-System einzubinden.

Für die neuen Zuleitungen der neuen Unterverteilungen ist eine neue Kabelrinne zu installieren. Im Verlauf der Kabeltrasse sind Kernbohrungen für die Kabelführung zu erstellen. Die Befestigung der Kabeltrasse erfolgt mittels Stiele und Ausleger an der Decke. Die Raumhöhe beträgt ca. 3,7m der Verlauf der Kabeltrasse ist auf ca. 2,7m.

2. GEBÄUDE - BAUGRUNDSTÜCK
Das Baugelände befindet sich auf der Hauptbaufläche der Universität Münster, Pharmazeutische Institute Münster, im Bauteil C, an der Corrensstraße 48.
Die Gebäude wurden 2011, bestend aus sechs Gebäudeteilen mit drei bis vier Geschossen errichtet.

3. ARBEITEN BEI LAUFENDEM BETRIEB
Die Baumaßnahme wird bei laufendem Universitätsbetrieb durchgeführt. Das bedeutet, dass Behinderungen der Arbeiten in der Kalkulation zu berücksichtigen sind.
Bei der Kalkulation ist zu berücksichtigen, dass z.B. beim Materialtransport durch genutzte Flächen besondere Vorsicht erforderlich ist.
Es ist nicht zulässig Material in den Arbeitsbereichen oder Geschossen zwischenzulagern. Die Bauflächen sind immer von Material bzw. Schutt freizuhalten.

4. NACHBARSCHAFT, ZUFAHRT ZUR BAUSTELLE
Das Gebäude befindet sich auf dem Campus der Universität in zentraler Citylage mit umliegender Wohnbebauung.
Die Zufahrt erfolgt über die Corrensstraße.
Die Zufahrten auf den Campus dienen auch als Feuerwehrzufahrt und dürfen nicht zu Park- oder
Lagerzwecken genutzt werden.
In der Umgebung des Gebäudes finden noch diverse weitere Baumaßnahmen an Gebäuden statt, sodass der Parkraum sehr engeschränkt ist.

5. BAUSTELLENEINRICHTUNG
Die Möglichkeit zur Schaffung von Lagerflächen in direkter Lage zum Gebäude ist sehr eingeschränkt.
Die geringen zur Verfügung stehenden Lagerflächen werden in Abstimmung mit der Bauleitung zugeteilt.
Grundsätzlich ist die abschnittsweise "just in time- Lieferung" aller Materialien aufgrund der fehlenden Lagermöglichkeiten außen und innen bei der Kalkulation zu berücksichtigen.

Im Pharma Campus gibt es nur gemischt genutzte Aufzüge.
Die Materialtransporte müssen in Abstimmung mit der Bauleitung und den Haustechnikern erfolgen.

Anfallender Schutt wird Eigentum des AN und ist unter Berücksichtigung der Abfallrechtlichen Vorschriften arbeitstäglich zu entsorgen. Bei der Kalkulation ist zu berücksichtigen, dass die Schuttcontainer des Auftragnehmers vor Fremdeinwürfen, z. B. durch verschlossene Deckel, zu schützen sind.

6. BAUTAGEBERICHTE
Der Auftragnehmer ist verpflichtet, Bautagesberichte zu führen und davon dem Auftraggeber wöchentlich, unaufgefordert eine Durchschrift zu übergeben. Die Bautagesberichte müssen die Angaben enthalten, die für die Ausführung oder Abrechnung des Vertrages von Bedeutung sein können, wie Anzahl der auf der Baustelle tätigen Mitarbeiter mit Angabe der Namen und Qualifikation sowie der ausgeführten Arbeiten.

7. BAUBESPRECHUNGEN
Eine Teilnahme an den Baubesprechungen ist nicht erforderlich, begründet durch die kürze der Bauphase. Es erfolgt zu Baubeginn eine kurze Baueinweisung.

8. KERNARBEITSZEITEN
Für die Maßnahme ist eine 5-Tage-Woche mit einer Kernarbeitszeit montags bis donnerstags von 7:00 bis 16:00 Uhr und freitags von 7:00 bis 16:00 Uhr in der Kalkulation zu berücksichtigen.

9. RAUCHMELDER
Rauchmelder sind im Gebäude installiert und müssen vor Arbeiten außer Betrieb gestezt werden, dieses ist über die Bauleitung frühzeitig anzumelden. Die Rauchmelder sind während der Durchführung der Arbeiten durch Abdeckkappen gegen Verschmutzung zu schützen. Die Staubkappen können beim Hausmeister für die Dauer der Maßnahme ausgeliehen werden. Nach der Fertigstellung der Arbeiten hat die Fremdfima die Abdeckkappen wieder zu entfernen und dem Hausmeister wieder auszuhändigen.
Eine Ab- und Zuschaltung der Rauchmelder kann in der Regelarbeitszeit von Montag bis Freitag, jeweils von 07:00 bis 16:00 Uhr erfolgen. Der Verantwortliche der Fremdfirma vor Ort muss zusätzlich zum Erlaubnisschein arbeitstäglich die Ab- und Zuschaltung über die Haustechniker oder telefonisch beim Sachgebiet Dez. 4.42 - Sicherheitstechnik anfordern.
Eine Abschlatung erfolgt erst dann, wenn die Fremdfirma vor Ort anwesend ist. Vor Beginn der Arbeiten muss die Fremdfirma sich telefonisch oder persönlich vergewissern, dass die entsprechenden Rauchmelder aus tatsächlich abgeschaltet sind.

Zu beachten ist, dass Kehrarbeiten oder Arbeiten mit Staubentwicklung durchgeführt werden, diese um 15:30 Uhr abgeschlossen sein müssen. Damit sich vor Einschaltung der Anlage die Stäube gesetzt haben.

10. FREMDFIRMENRICHTLINIE
Es gibt an der Universität Münster eine Fremdfimenrichtline, diese kann bei Bedarf zur Verfügung gestellt werden.

## 13 Elektroinstallation Bauabschnitt 2

### Titel 01 Niederspannungsinstallationsanlage

#### Untertitel 01.01 Verteilungen

**Ausführungsbeschreibung 1 Niederspannungsverteiler**
*Niederspannungsverteiler*
Die Labor-Unterverteiler werden in den jeweiligen Laborräumen installiert. Diese Unterverteilungen sind abschließbar mit einem Halbzylinder vorzusehen.
Die erforderlichen Halbzylinder werden bauseits beigestellt.
Die Laborverteilungen erhalten 2 Einspeisungen.
1x AV-Netz
1x EN-Netz
Die Einbauten in der Verteilung sind entsprechend gegeneinander abzuschotten.
Alle Einbauten sind für ein Kurzschlussausschaltvermögen von 10kA vorzusehen!

Für die NOT-AUS-Schaltungen sind nur Lasttrennschalter mit NOT-AUS-Funktion und RCD´s mit NOT-AUS-Funktion vom Hersteller Doepke zugelassen.

Unterverteiler sind immer betriebsfertig anzubieten, incl. Lieferung und Montage incl. Auflegen sämtlicher Kabel und Leitungen.

**Ausführungsbeschreibung 2 Fabrikatsabfrage Bereich Unterverteilung**
*Fabrikatsabfrage Bereich Unterverteilung*
Fabrikatsabfrage Bereich Unterverteilung

Hersteller/Typ Angabe Bieter:
'.........'

**01.01.10 Labor-Unterverteilung Raum C.100.035 (UV15)**
Labor-Unterverteilung Raum C.100.035 (UV15)
Wandaufbauverteiler
Abmessungen ca. HxBxT 1550 x 800 x 205 mm
( mind. >=360 Teilungseinheiten)
Schutzart IP44
Schutzklasse I
gebaut nach DIN EN 61439-1/-2-3
komplett mit erforderlichen Innenausbausystem
Verschlusssystem vorbereitet für den Einbau eines bauseitigen Profil-Halbzylinders

Einspeisung der Hauptleitung AV bis 4x35/16mm²
Einspeisung der Hauptleitung EN bis 4x16/16mm²
in den Schrank. Kabeleinführung von oben.

AV-Bereich bestückt mit:
Hauptleitungsklemmen
1 Lasttrennschalter 100A 3-polig

Überspannungsschutz
1 Überspannungsschutz allpolig Typ 2 mit
1 potenzialfreien Meldekontakte als Wechsler auf Klemmen verdrahtet

Beleuchtung
1 Sicherungslasttrennschalter 63A, 3-pol einschl. erf. Sicherungseinsätze
3 D01 Sicherungselemente 1-pol.einschl. Sicherungseinsätze 6A mit Passeinsätze und Schraubkappen
1  3-Phasenwächter für Notbeleuchtung gem. VDE 0108 mit 2 potenzialfreien Meldekontakten als Wechsler auf Klemmen verdrahtet
1 Eaton 3 PM - IO Modul zur Einbindung in den BUS-der Zentralbatterieanlage, zur Phasenüberwachung und Schaltung der Allgemeinbeleuchtungsleuchte über das Notlichtmodul, alle Kontakte auf Klemmleiste verdrahtet
1 RCD Typ A 40/0,03A 4-polig mit Hilfskontakt 1S/1Ö
3 Leitungsschutzschalter B10A 1-pol. auf Klemmen verdrahtet

Allgemeine Steckdosen
1 Sicherungslasttrennschalter 63A, 3-pol einschl. erf. Sicherungseinsätze
1 RCD Typ B 40/0,03A 4-pol. mit NOT-AUS-Funktion (Doepke DFS 4 040-4/0,03-B SK NA)
6 Leitungsschutzschalter B16A 1-pol. auf Klemmen verdrahtet
1 FI/LS Typ B,  B16/0,03A 1+N

EDV Steckdosen
1 Sicherungslasttrennschalter 63A, 3-pol einschl. erf. Sicherungseinsätze
1 RCD Typ B 40/0,03A 4-pol. mit NOT-AUS-Funktion (Doepke DFS 4 040-4/0,03-B SK NA)
6 Leitungsschutzschalter B16A 1-pol. auf Klemmen verdrahtet

Jalousiesteuerung
1 Sicherungslasttrennschalter 63A, 1-pol einschl. erf. Sicherungseinsatz
1 FI/LS Typ A,  B6/0,03A 1+N
1 KNX-Jalousieaktor 4-fach auf Klemmen verdrahtet

Reserve
1 Sicherungslasttrennschalter 63A, 3-pol einschl. erf. Sicherungseinsätze
1 RCD Typ B 40/0,03A 4-pol. mit NOT-AUS-Funktion (Doepke DFS 4 040-4/0,03-B SK NA)
2 Leitungsschutzschalter B16A 3-pol. auf Klemmen verdrahtet

Versorgung Labormöbel
1 Lasttrennschalter 63A 4-pol. mit NOT-AUS-Funktion (Doepke DHS 4 063 NA)
3 Sicherungslasttrennschalter 63A, 3-pol einschl. erf. Sicherungseinsätze

Schottung einbauen!

EN-Bereich bestückt mit:
Hauptleitungsklemmen
1 Lasttrennschalter 63A 3-polig

Überspannungsschutz / Unterspannungsüberwachung
1 Überspannungsschutz allpolig Typ 2 mit
1 potenzialfreien Meldekontakte als Wechsler auf Klemmen verdrahtet
3 D01 Sicherungselemente 1-pol.einschl. Sicherungseinsätze 6A mit Passeinsätze und Schraubkappen
1  3-Phasenwächter  mit 2 potenzialfreien Meldekontakten als Wechsler auf Klemmen verdrahtet

Steckdosen EN
1 Sicherungslasttrennschalter 63A, 3-pol einschl. erf. Sicherungseinsätze
1 RCD Typ B 40/0,03A 4-pol. mit NOT-AUS-Funktion (Doepke DFS 4 040-4/0,03-B SK NA)
3 Leitungsschutzschalter B16A 1-pol. auf Klemmen verdrahtet
1 FI/LS Typ B,  B16/0,03A 1+N (Abgriff vor dem NA-RCD)

Versorgung der NOT-AUS-Kreise und Signalweiterleitung
1 Sicherungslasttrennschalter 63A, 1-pol einschl. erf. Sicherungseinsätze
1 FI/LS Typ A,  B16/0,03A 1+N
1 Hilfschütz 230VAC mit 2S / 2Ö
15 pol. Klemmleiste zur Aufschaltung der NOT-AUS-Kette und der Signalweiterleitung an extern

Alle Kontakte sowie Busleitungen sind auf Klemmleiste
zu führen

Alle Einbaugeräte und Hilfsschalter sind auf
Klemmenleiste (Trennklemmen) zu verdrahten.

inkl. Befestigungsmaterial und systembedingtem Zubehör

liefern und Betriebsfertig montieren
Menge: 1,000 St

**01.01.20 Labor-Unterverteilung Raum C.100.037/038 (UV16)**
Labor-Unterverteilung Raum C.100.037/038 (UV16)
Wandaufbauverteiler
Abmessungen ca. HxBxT 1100 x 1050 x 205 mm
(mind. >= 336 Teilungseinheiten)
Schutzart IP44
Schutzklasse I
gebaut nach DIN EN 61439-1/-2-3
komplett mit erforderlichen Innenausbausystem
Verschlusssystem vorbereitet für den Einbau eines bauseitigen Profil-Halbzylinders

Einspeisung der Hauptleitung AV bis 4x35/16mm²
Einspeisung der Hauptleitung EN bis 4x16/16mm²
in den Schrank. Kabeleinführung von oben.

AV-Bereich bestückt mit:
Hauptleitungsklemmen
1 Lasttrennschalter 100A 3-polig

Überspannungsschutz
1 Überspannungsschutz allpolig Typ 2 mit
1 potenzialfreien Meldekontakte als Wechsler auf Klemmen verdrahtet

Beleuchtung
1 Sicherungslasttrennschalter 63A, 3-pol einschl. erf. Sicherungseinsätze
3 D01 Sicherungselemente 1-pol.einschl. Sicherungseinsätze 6A mit Passeinsätze und Schraubkappen
1  3-Phasenwächter für Notbeleuchtung gem. VDE 0108 mit 2 potenzialfreien Meldekontakten als Wechsler auf Klemmen verdrahtet
1 Eaton 3 PM - IO Modul zur Einbindung in den BUS-der Zentralbatterieanlage, zur Phasenüberwachung und Schaltung der Allgemeinbeleuchtungsleuchte über das Notlichtmodul, alle Kontakte auf Klemmleiste verdrahtet
1 RCD Typ A 40/0,03A 4-polig mit Hilfskontakt 1S/1Ö
3 Leitungsschutzschalter B10A 1-pol. auf Klemmen verdrahtet

Allgemeine Steckdosen
1 Sicherungslasttrennschalter 63A, 3-pol einschl. erf. Sicherungseinsätze
1 RCD Typ B 40/0,03A 4-pol. mit NOT-AUS-Funktion (Doepke DFS 4 040-4/0,03-B SK NA)
6 Leitungsschutzschalter B16A 1-pol. auf Klemmen verdrahtet
1 FI/LS Typ B,  B16/0,03A 1+N

EDV Steckdosen
1 Sicherungslasttrennschalter 63A, 3-pol einschl. erf. Sicherungseinsätze
1 RCD Typ B 40/0,03A 4-pol. mit NOT-AUS-Funktion (Doepke DFS 4 040-4/0,03-B SK NA)
6 Leitungsschutzschalter B16A 1-pol. auf Klemmen verdrahtet

Jalousiesteuerung
1 Sicherungslasttrennschalter 63A, 1-pol einschl. erf. Sicherungseinsatz
1 FI/LS Typ A,  B6/0,03A 1+N
1 KNX-Jalousieaktor 4-fach auf Klemmen verdrahtet

Reserve
1 Sicherungslasttrennschalter 63A, 3-pol einschl. erf. Sicherungseinsätze
1 RCD Typ B 40/0,03A 4-pol. mit NOT-AUS-Funktion (Doepke DFS 4 040-4/0,03-B SK NA)
2 Leitungsschutzschalter B16A 3-pol. auf Klemmen verdrahtet

Versorgung Labormöbel
1 Lasttrennschalter 63A 4-pol. mit NOT-AUS-Funktion (Doepke DHS 4 063 NA)
6 Sicherungslasttrennschalter 63A, 3-pol einschl. erf. Sicherungseinsätze

Schottung einbauen!

EN-Bereich bestückt mit:
Hauptleitungsklemmen
1 Lasttrennschalter 63A 3-polig

Überspannungsschutz / Unterspannungsüberwachung
1 Überspannungsschutz allpolig Typ 2 mit
1 potenzialfreien Meldekontakte als Wechsler auf Klemmen verdrahtet
3 D01 Sicherungselemente 1-pol.einschl. Sicherungseinsätze 6A mit Passeinsätze und Schraubkappen
1  3-Phasenwächter  mit 2 potenzialfreien Meldekontakten als Wechsler auf Klemmen verdrahtet

Steckdosen EN
1 Sicherungslasttrennschalter 63A, 3-pol einschl. erf. Sicherungseinsätze
1 RCD Typ B 40/0,03A 4-pol. mit NOT-AUS-Funktion (Doepke DFS 4 040-4/0,03-B SK NA)
3 Leitungsschutzschalter B16A 1-pol. auf Klemmen verdrahtet

Versorgung der NOT-AUS-Kreise und Signalweiterleitung
1 Sicherungslasttrennschalter 63A, 1-pol einschl. erf. Sicherungseinsätze
1 FI/LS Typ A,  B16/0,03A 1+N
1 Hilfschütz 230VAC mit 2S / 2Ö
15 pol. Klemmleiste zur Aufschaltung der NOT-AUS-Kette und der Signalweiterleitung an extern

Alle Kontakte sowie Busleitungen sind auf Klemmleiste
zu führen

Alle Einbaugeräte und Hilfsschalter sind auf
Klemmenleiste (Trennklemmen) zu verdrahten.

inkl. Befestigungsmaterial und systembedingtem Zubehör

liefern und Betriebsfertig montieren
Menge: 1,000 St

*Hinweis: Hinweis zur Anpassung der Bestandsverteiler*
Die nachfolgend beschriebenen Verteilungen sind entsprechend der Beschreibungen Um- bzw. Nachzurüsten um die neuen Anforderungen an den Raum zu erfüllen.
Für diese Verteilungen kann der Bestands-Verteilungsplan im PDF-Format zur Verfügung gestellt werden.

**01.01.30 Anpassung Unterverteilung Raum C.100.034 (E-EG-C-UV03)**
Anpassung Unterverteilung Raum C.100.034 (E-EG-C-UV03)
Durch die Umnutzung des Raumes wird in diesem Raum die NOT-AUS-Schaltung zurückgebaut. Aus diesem Grund sind Komponenten aus der Unterverteilung zurückzubauen und die interne Verdrahtung ist entsprechend anzupassen. Für den Umbau der Verteilung ist die Verteilung in den entsprechenden Etagenverteilern AV / EN / USV zusammen mit der Betriebstechnik freizuschalten und nach erfolgten Umbau wieder einzuschalten.
Ebenfalls ist die Ansteuerung der NOT-AUS-Funktion zurückzubauen. Durch den Ausbau entstehende Öffnungen in den Abdeckungen sind mit Abdeckstreifen zu verschließen.

Folgende Komponenten sind zurückzubauen
Hilfschütz NOT-AUS-Kette (14K1) (USV)
Leistungsschütz 7,5 kW (14K2) (USV)
Leistungsschütz 7,5 kW (14K3) (EN)
Leistungsschütz 7,5 kW (14K4) (AV)
Leistungsschütz 7,5 kW (14K5) (AV)
Leistungsschütz 7,5 kW (15K1) (AV)
FI/LS (14F1) Steuerspannung NOT-AUS-Kette (USV)

Diese Position beinhaltet neben den Umbauarbeiten auch die Anpassung der Dokumentation sowie die Erstellung von Messprotokollen nach erfolgter Anpassung der Rauminstallation.
Menge: 1,000 St

*Hinweis: Hinweis Anpassung der Laborzeilen*
In einigen Laborzeilen sind  zusätzliche Steckdosen  / Steckdosenkreise einzubringen die über die Raum-Unterverteilung separat zur eingespeist werden.
Hierfür ist der vorhandene Klemmstein zu erweitern.
Die nachfolgend beschrieben Klemmen dienen für diese Erweiterungen.

**01.01.40 Klemmleiste für Zusatzklemmen in der Laborzeile**
Klemmleiste für Zusatzklemmen in der Laborzeile
bestehend aus:
Zugfederkraft-Klemmen bis 2,5mm²
2x L-Klemme mit Brücke
2x N-Klemme mit Brücke
2x PE-Klemme mit Brücke
2x Endbock

zur Montage auf bereits eingebaute Hutschiene

liefern und montieren
Menge: 12,000 St

#### Untertitel 01.02 Kabel und Leitungen

*Hinweis: Hinweistext zur Verwendung der Kabel und Leitungen*
In der Maßnahme ist in verschiedenen Räumen die Installation an die neuen Anforderungen anzupassen.
Einspeisung von 2 neuen Laborverteilungen vom Etagenverteiler je AV und EN
Anpassung der Beleuchtung / Sicherheitsbeleuchtung und deren Ansteuerung
Anpassung von Steckdosenstromkreisen
Anpassung der Installationen von Bestandslaborzeilen
Einspeisung von Bestandslaborzeilen

Im Gesamten kommen nachfolgend aufgeführte Massen zur Ausführung.
Diese werden teilweise auf / in bestehende Verlegesysteme wie Kabeltrassen, Brüstungskanäle oder Installationsrohre verlegt.
Sofern diese nicht vorhanden sind werden diese separat als Neuinstallation beschrieben.

Die Kabel und Leitungen sind einschl. Lieferung und Verlegung anzubieten!

**Ausführungsbeschreibung 3 Kabel**
*Kabel*

**01.02.10 NYCWY 4 x 25 rm / 16 mm²**
PVC-Mantelleitung nach DIN VDE 0276 in Teillängen zu liefern, in gemischter Verlegung (in Leerrohr, in Leitungsführungskanal, auf Kabeltrassen)

Typ: NYCWY 4 x 25 rm / 16 mm²
Menge: 75,000 m

**01.02.20 NYCWY 4 x 16 re / 16 mm²**
PVC-Mantelleitung nach DIN VDE 0276 in Teillängen zu liefern, in gemischter Verlegung (in Leerrohr, in Leitungsführungskanal, auf Kabeltrassen)

Typ: NYCWY 4 x 16 re / 16 mm²
Menge: 75,000 m

*Hinweis: Installationsleitungen*

**01.02.30 PVC-Mantelleitung NYM-J 5 x 6 mm²**
PVC-Mantelleitung nach DIN VDE 0250 in Teillängen zu liefern, in gemischter Verlegung (in Leerrohr, in Leitungsführungskanal, auf Kabeltrassen)

Typ: NYM-J 5 x 6 mm²
Menge: 80,000 m

**01.02.40 PVC-Mantelleitung NYM-J 5 x 2,5 mm²**
PVC-Mantelleitung nach DIN VDE 0250 in Teillängen zu liefern, in gemischter Verlegung (in Leerrohr, in Leitungsführungskanal, auf Kabeltrassen)

Typ: NYM-J 5 x 2,5 mm²
Menge: 15,000 m

**01.02.50 PVC-Mantelleitung NYM-J 5 x 1,5 mm²**
PVC-Mantelleitung nach DIN VDE 0250 in Teillängen zu liefern, in gemischter Verlegung (in Leerrohr, in Leitungsführungskanal, auf Kabeltrassen)

Typ: NYM-J 5 x 1,5 mm²
Menge: 155,000 m

**01.02.60 PVC-Mantelleitung NYM-J 3 x 2,5 mm²**
PVC-Mantelleitung nach DIN VDE 0250 in Teillängen zu liefern, in gemischter Verlegung (in Leerrohr, in Leitungsführungskanal, auf Kabeltrassen)

Typ: NYM-J 3 x 2,5 mm²
Menge: 270,000 m

**01.02.70 PVC-Mantelleitung NYM-J 3 x 1,5 mm²**
PVC-Mantelleitung nach DIN VDE 0250 in Teillängen zu liefern, in gemischter Verlegung (in Leerrohr, in Leitungsführungskanal, auf Kabeltrassen)

Typ: NYM-J 3 x 1,5 mm²
Menge: 130,000 m

**01.02.80 PVC-Mantelleitung NYM-J 1 x 16 mm²**
PVC-Mantelleitung nach DIN VDE 0250 in Teillängen zu liefern, in gemischter Verlegung (in Leerrohr, in Leitungsführungskanal, auf Kabeltrassen)

Typ: NYM-J 1 x 16 mm²
Menge: 75,000 m

**01.02.90 PVC-Mantelleitung NYM-J 1 x 6 mm²**
PVC-Mantelleitung nach DIN VDE 0250 in Teillängen zu liefern, in gemischter Verlegung (in Leerrohr, in Leitungsführungskanal, auf Kabeltrassen)

Typ: NYM-J 1 x 6 mm²
Menge: 95,000 m

*Hinweis: Flexible Installationsleitungen*

**01.02.100 Anschluss und Steuerleitung H05VV5-F 3G1,5**
Anschluss und Steuerleitung nach DIN EN 50525-2-51 (VDE 0285-525-2-51) H05VV5-F 3 G 1,5,
Farbton Weiss
in Teillängen zu liefern, in gemischter Verlegung (in Leerrohr, in Leitungsführungskanal, auf Kabeltrassen)
Menge: 150,000 m

**01.02.110 Anschluss und Steuerleitung H05VV5-F 5G1,5**
Anschluss und Steuerleitung nach DIN EN 50525-2-51 (VDE 0285-525-2-51) H05VV5-F 5 G 1,5,
Farbton Weiss
in Teillängen zu liefern, in gemischter Verlegung (in Leerrohr, in Leitungsführungskanal, auf Kabeltrassen)
Menge: 30,000 m

**Ausführungsbeschreibung 4 Fernmeldekabel und -leitungen**
*Fernmeldekabel und -leitungen*

**01.02.120 J-Y(St)-Y 2 x 2 x 0,8 mm**
Installationskabel nach DIN VDE 0815 in Teillängen zu liefern, in gemischter Verlegung (in Leerrohr, in Leitungsführungskanal, auf Kabeltrassen)

Typ: J-Y(St)-Y 2 x 2 x 0,8 mm
Menge: 40,000 m

**01.02.130 J-Y(St)-Y 4 x 2 x 0,8 mm**
Installationskabel nach DIN VDE 0815 in Teillängen liefern, in gemischter Verlegung  (in Leerrohr, in Leitungsführungskanal, auf Kabeltrassen)

Typ: J-Y(St)-Y 4 x 2 x 0,8 mm
Menge: 80,000 m

**01.02.140 J-Y(St)-Y 6 x 2 x 0,8 mm**
Installationskabel nach DIN VDE 0815 in Teillängen liefern, in gemischter Verlegung  (in Leerrohr, in Leitungsführungskanal, auf Kabeltrassen)

Typ: J-Y(St)-Y 6 x 2 x 0,8 mm
Menge: 55,000 m

**Ausführungsbeschreibung 5 Busleitungen**
*Busleitungen*
In den folgenden Positionen mit einzukalkulieren ist das liefern und verlegen.

Das nachfolgende KNX-Bus-Installationskabel
nach DIN VDE 0815 in Teillängen zu liefern, in gemischter Verlegung (in Leerrohr, in Leitungsführungs- kanal, auf Kabeltrassen)

**01.02.150 KNX-Busleitung J-Y(St)-Yh grün 2 x 2 x 0,8 mm**
KNX-Busleitung J-Y(St)-Yh grün 2 x 2 x 0,8 mm in Teillängen liefern, in gemischter Verlegung  (in Leerrohr, in Leitungsführungskanal, auf Kabeltrassen)

Typ: J-Y(St)-Yh grün 2 x 2 x 0,8 mm
Menge: 40,000 m

#### Untertitel 01.03 Verlegesystem

*Hinweis: Verlegesysteme*

**01.03.10 Kabelrinne ungelocht Stahl bandverz H 60mm B 200mm**
Kabelrinne für Kabelträgersystem DIN EN 61537 (VDE 0639), ungelocht, aus bandverzinktem Stahl DIN EN 10346, Dicke 0,75 mm, Seitenhöhe mind. 60 mm, Breite mind. 200 mm.

einschl. Klein- und Befestigungsmaterial und anteiligen Verbindern,
liefern und montieren
Menge: 35,000 m

**01.03.20 Bogen Kabelrinne 90Grad waager. Stahl bandverz H 60mm B 200mm**
Bogen, für Kabelrinne, 90 Grad, waagerecht, aus bandverzinktem Stahl DIN EN 10346, Dicke 0,75 mm, Seitenhöhe mind. 60 mm, Breite mind. 200 mm,

einschl. Klein- und Befestigungsmaterial und anteiligen Verbindern,
liefern und montieren
Menge: 3,000 St

**01.03.30 T-Abzweig Kabelrinne Stahl bandverz H 60mm B 200mm**
T-Abzweig, für Kabelrinne, aus bandverzinktem Stahl DIN EN 10346, Dicke 0,75 mm, Seitenhöhe mind. 60 mm, Breite mind. 200 mm.

einschl. Klein- und Befestigungsmaterial und anteiligen Verbindern,
liefern und montieren
Menge: 1,000 St

**01.03.40 Hängestiel (U-Profil) 50 x 50 mm mit Kopfplatte Länge 900 bis 1200 mm**
Hängestiel (U-Profil) 50 x 50 mm mit Kopfplatte Länge 900 bis 1200 mm
Hängestiel aus U-Profil mit Kopfplatte, 3-seitig gelocht, zum Erstellen von Tragkonstruktionen für Kabeltrassen. Geeignet für Montage an waagerechten Betondecken und Stahlträgern. Wand und Stielausleger können beidseitig am U-Hängestiel montiert werden. .
einschl. erforderlichen Verbinder und Distanzstück zur Befestigung eines Auslegers und Schutzkappe
(Schnittstellen sind mit Kaltverzinker zu streichen!)

Werkstoff: Stahl, St
Oberfläche: tauchfeuerverzinkt
Länge: 900 bis 1200mm
Breite: ca. 50 mm
Höhe: ca.50 mm
Mengeneinheit: Stück
Ausführung: U-Profil mit Kopfplatte und Zubehör

liefern und montieren
einschl. Befestigungsmaterial mittels Schwerlastdübel in Beton
Menge: 20,000 St

**01.03.50 Wand- und Stielausleger 210mm**
Wand- und Stielausleger 210mm
Mittelschwerer Wand- und Stielausleger mit angeschweißter Kopfplatte, zum Montieren von Kabelrinnen oder -leitern. Geeignet für Montage an Betonwänden und U-Hängestielen. einschl. erforderlichen Befestigungsmaterial für die Montage an zuvor beschriebenen Hängestielen oder mittels Schwerlastdübel direkt an Beton

Werkstoff: Stahl, St
Oberfläche: tauchfeuerverzinkt
Breite: 210 mm
Höhe: 70 mm
Mengeneinheit: Stück
Ausführung: Wand- und Stielausleger
F in kN: 3 kN

liefern und montieren
einschl. Befestigungsmaterial
Menge: 20,000 St

**01.03.60 Brüstungskanal-Unterteil frontrastend, BRS 68x100mm für Oberteil 80mm Stahl vweiß**
Brüstungskanal-Unterteil frontrastend,  BRS 68x100mm für Oberteil 80mm Stahl vweiß
Kanalunterteil zum Elektro-Installationskanal-System Brüstungskanal aus Stahlblech nach DIN EN 50085-1 als Geräteeinbaukanal. Mit Bodenlochung zur direkten Wandmontage.  Für werkzeuglosen Geräteeinbau zur Befestigung von Geräten, Geräteeinbaudosen mit Schnellbefestigung. Einschl. anteilige Kupplungen zum Potenzialausgleich sowie zur einfachen und passgenauen Kanalverbindung, einschl anteilige Leitungsrückhalteklammern.

Höhe: 68 mm
Breite: 100 mm
Oberteilbreite 1: 80 mm
Werkstoff: Stahl
Oberfläche: Pulverbeschichtet
Farbe: Verkehrsweiß
RAL Nummer: 9016
Stoßfestigkeit IK: IK08
IP-Klasse (Ingress Protection): IP40

einschl. allen erforderlichen Klein- und Befestigungsmaterialien
In Teillängen liefern und montieren
Menge: 6,000 m

**01.03.70 Brüstungskanal-Unterteil frontrastend zu BRS 68x130mm Oberteil 80mm Stahl vweiß**
Kanalunterteil  wie zuvor beschrieben jedoch mit folgenden Abmessungen.

Höhe: 68 mm
Breite: 130 mm

einschl. allen erforderlichen Klein- und Befestigungsmaterialien
In Teillängen liefern und montieren
Menge: 31,000 m

**01.03.80 Trennwand, Stahlblech für zuvor beschriebenen Brüstungskanal**
Trennwand, Stahlblech für zuvor beschriebenen Brüstungskanal
zur zusätzlichen Systemtrennung zwischen Energie-und Datenleitungen

Werkstoff: Stahl
Oberfläche: verzinkt
Farbe: Verkehrsweiß

einschl. allen erforderlichen Klein- und Befestigungsmaterialien
In Teillängen liefern und montieren
Menge: 35,000 m

**01.03.90 Kanaloberteil 80mm, Stahlblech, verkehrsweis**
Kanaloberteil Stahlblech, aufrastbar, innenliegend, zum Elektro-Installationskanal-System Brüstungskanal nach DIN EN 50085-1 als Geräteeinbaukanal.

Die Potenzialausgleichsverbindung zwischen Kanalober- und -unterteil erfolgt durch einfaches Aufrasten ohne zusätzliches Zubehör.

Oberteil Breite: 80 mm
Werkstoff: Stahl
Oberfläche: Pulverbeschichtet
Farbe: Verkehrsweiß
RAL Nummer: 9016

einschl. allen erforderlichen Klein- und Befestigungsmaterialien
In Teillängen liefern und montieren
Menge: 37,000 m

**01.03.100 Inneneck aus Grundprofil zu BRS 68x100mm für Oberteil 80mm**
Inneneck aus Grundprofil zu BRS 68x100mm für Oberteil 80mm Stahlblech verkehrsweiß

Maß a: 146 mm
Formteilausführung: Unterteil
Schnittkaschierend: Ja
Winkelbereich: 90 - 90
Bodenlochung: Ja
Werkstoff: Stahl
Oberfläche: Pulverbeschichtet
Halogenfrei: Ja
Farbe: Verkehrsweiß
RAL Nummer: 9016

liefern und montieren
Menge: 1,000 St

**01.03.110 Inneneck aus Grundprofil zu BRS 68x130mm für Oberteil 80mm**
Inneneck aus Grundprofil zu BRS 68x130mm für Oberteil 80mm Stahlblech verkehrsweiß
wie zuvor beschrieben jedoch
für Breite 130mm

liefern, montieren und betriebsfertig anschließen.
Menge: 4,000 St

**01.03.120 Inneneck-Abdeckung Stahlblech zu Brüstungskanal mit 80mm Oberteil**
Inneneck-Abdeckung Stahlblech zu zuvor beschriebenen Brüstungskanal mit Oberteil 80mm vweiß

Abdeckung für Inneneck aus Grundprofil als Formteil zu Brüstungskanal.

Oberteil Breite: 80 mm

liefern und montieren
Menge: 5,000 St

**01.03.130 Ausseneck aus Grundprofil zu BRS 68x100mm für Oberteil 80mm**
Ausseneck aus Grundprofil zu BRS 68x100mm für Oberteil 80mm Stahlblech verkehrsweiß
passend zum zuvor beschriebenen Brüstungskanal

liefern und montieren
Menge: 1,000 St

**01.03.140 Ausseneck aus Grundprofil zu BRS 68x130mm für Oberteil 80mm**
Ausseneck aus Grundprofil zu BRS 68x130mm für Oberteil 80mm Stahlblech verkehrsweiß
passend zum zuvor beschriebenen Brüstungskanal

liefern und montieren
Menge: 2,000 St

**01.03.150 Ausseneck-Abdeckung für BRS 68x100mm**
Ausseneck-Abdeckung für BRS 68x100mm
Stahlblech verkehrsweiß
passend zum zuvor beschriebenen Brüstungskanal

liefern und montieren
Menge: 1,000 St

**01.03.160 Ausseneck-Abdeckung für BRS 68x130mm**
Ausseneck-Abdeckung für BRS 68x130mm
Stahlblech verkehrsweiß
passend zum zuvor beschriebenen Brüstungskanal

liefern und montieren
Menge: 2,000 St

**01.03.170 Formteil Flachwinkel für BRS 68x130mm**
Formteil Flachwinkel für BRS 68x130mm
Stahlblech verkehrsweiß
passend zum zuvor beschriebenen Brüstungskanal

liefern und montieren
Menge: 1,000 St

**01.03.180 Abdeckung Formteil Flachwinkel für BRS 68x130mm**
Abdeckung Formteil Flachwinkel für BRS 68x130mm
Stahlblech verkehrsweiß
passend zum zuvor beschriebenen Brüstungskanal

liefern und montieren
Menge: 1,000 St

**01.03.190 Endstück schnittkarschierend für BRS 68x100mm**
Endstück schnittkarschierend für BRS 68x100mm
Stahlblech verkehrsweiß
passend zum zuvor beschriebenen Brüstungskanal

liefern und montieren
Menge: 4,000 St

**01.03.200 Endstück schnittkarschierend für BRS 68x130mm**
Endstück schnittkarschierend für BRS 68x130mm
Stahlblech verkehrsweiß
passend zum zuvor beschriebenen Brüstungskanal

liefern und montieren
Menge: 7,000 St

**01.03.210 Schnittkarschierung für BRS 68x100mm**
Schnittkarschierung für BRS 68x100mm
Stahlblech verkehrsweiß
passend zum zuvor beschriebenen Brüstungskanal

liefern und montieren
Menge: 4,000 St

**01.03.220 Schnittkarschierung für BRS 68x130mm**
Schnittkarschierung für BRS 68x130mm
Stahlblech verkehrsweiß
passend zum zuvor beschriebenen Brüstungskanal

liefern und montieren
Menge: 17,000 St

**01.03.230 Geräteeinbaudose 1-fach für Geräteeinbaukanal**
Geräteeinbaudosen 1-fach für Geräteeinbaukanal
Geräteeinbaudose 71x76x51
Gerätedose passend zum zuvor beschriebenen Brüstungskanal

einschl. allen erforderlichen Klein- und Befestigungsmaterialien
liefern und montieren
Menge: 59,000 St

**01.03.240 Kabelrangierkanal, 3-feldrig, HxBxT ca. 195 x 800 x155mm, RAL 9010**
Kabelrangierkanal, 3-feldig, aufsteckbar, H x B x T ca.195 x 800 x 135mm, RAL9010,

Elektro-Installationskanal-System Rangierkanal-Set aus Kunststoff, als Übergang zwischen verlegten Leitungen oder Installationskanälen und Verteilerschränke. Rangierkanal Set bestehend aus Kanalprofil mit Sollbruchstellen zum Ausklinken für Installationskanäle für Tiefe 40, 50 und 60 mm.
Zwei Profilhalter für Schränke bis Feldbreite 800mm.
Aufsteckbare Endkappen zum Verschlusß  für links und rechts.

Anzahl Felder: 3
Höhe: ca 195 mm
Breite: ca 800 mm
Tiefe: ca 155 mm
Werkstoff: Kunststoff
Farbe: Reinweiß
RAL Nummer: 9010

einschl. allen erforderlichen Klein- und Befestigungsmaterialien
liefern und montieren
Menge: 1,000 St

**01.03.250 Kabelrangierkanal, 4-feldrig, HxBxT ca. 195 x 1050 x155mm, RAL 9010**
Kabelrangierkanal, 3-feldig, aufsteckbar, H x B x T ca.195 x 1050 x 135mm, RAL9010,

Elektro-Installationskanal-System Rangierkanal-Set aus Kunststoff, als Übergang zwischen verlegten Leitungen oder Installationskanälen und Verteilerschränke. Rangierkanal Set bestehend aus Kanalprofil mit Sollbruchstellen zum Ausklinken für Installationskanäle für Tiefe 40, 50 und 60 mm.
Zwei Profilhalter für Schränke bis Feldbreite 800mm.
Aufsteckbare Endkappen zum Verschlusß  für links und rechts.

Anzahl Felder: 4
Höhe: ca 195 mm
Breite: ca 1050 mm
Tiefe: ca 155 mm
Werkstoff: Kunststoff
Farbe: Reinweiß
RAL Nummer: 9010

einschl. allen erforderlichen Klein- und Befestigungsmaterialien
liefern und montieren
Menge: 1,000 St

**01.03.260 Kunststoffpanzerrohr 20mm, Typ FPKuES-F**
Kunststoffpanzerrohr 20mm, Typ FPKuES-F,
nach DIN EN 50086-1/ 50086-2-1, als starres Kunstoff-
Isolierrohr,
einschl. anteiligen Schellen und allen erforderlichen Klein- und Befestigungsmaterialien
In Teillängen liefern und montieren
Menge: 19,000 m

**01.03.270 Kunststoffpanzerrohr 25mm, Typ FPKuES-F**
Kunststoffpanzerrohr 25mm, Typ FPKuES-F,
nach DIN EN 50086-1/ 50086-2-1, als starres Kunstoff-
Isolierrohr,
einschl. anteiligen Schellen und allen erforderlichen Klein- und Befestigungsmaterialien
In Teillängen liefern und montieren
Menge: 21,000 m

**01.03.280 Kunststoffpanzerrohr 32mm, Typ FPKuES-F**
Kunststoffpanzerrohr 32mm, Typ FPKuES-F,
nach DIN EN 50086-1/ 50086-2-1, als starres Kunstoff-
Isolierrohr,
einschl. anteiligen Schellen und allen erforderlichen Klein- und Befestigungsmaterialien
In Teillängen liefern und montieren
Menge: 12,000 m

#### Untertitel 01.04 Installationsgerät

*Hinweis: Installationsgeräte*
Installationsgeräte
In den Räumen in denen die Installation den neuen Anforderungen anzupassen sind, ist im Bestand Schaltermaterial vom Hersteller GIRA System 55 Standard reinweiß glänzend eingesetzt worden. Damit das optische Bild in den Räumen erhalten bleibt ist dieses bei den nachfolgenden Installationsgeräte anzubieten.
Die Komponenten werden in separat beschriebene Brüstungskanal-Leerdosen eingebaut.

Für die in den Bestands-Laborzeilen nachzurüstenden Steckdosen sind Steckdosen vom Hersteller PEHA Compacta IP44 für Medizin und Labortechnik (Compacta IP 44) mit Schneidklemmen zur Frontbefestigung einzusetzen.

**01.04.10 Unterputz-Aus-/ Wechselschalter reinweiß einschl. Wippe und anteiligen Rahmen mit Beschriftungsfeld**
Unterputz-Aus-/ Wechselschalter reinweiß einschl. Wippe und anteiligen Rahmen mit Beschriftungsfeld
für Krallen- und Schraubbefestigung
mit  Wippe und Einzel- oder anteiligen Kombirahmen mit Beschriftungsfeld,
inkl. Klein- und Verdrahtungsmaterial sowie Befestigungsmaterial und systembedingtem Zubehör

liefern, montieren, anschließen und beschriften
Menge: 1,000 Stck

**01.04.20 Unterputz-Serienwechselschalter reinweiß einschl. Wippe und anteiligen Rahmen mit Beschriftungsfeld**
Unterputz-Serienwechselschalter reinweiß einschl. Wippe und anteiligen Rahmen mit Beschriftungsfeld
für Krallen- und Schraubbefestigung
mit  Wippe und Einzel- oder anteiligen Kombirahmen mit Beschriftungsfeld,
inkl. Klein- und Verdrahtungsmaterial sowie Befestigungsmaterial und systembedingtem Zubehör

liefern, montieren, anschließen und beschriften
Menge: 4,000 Stck

**01.04.30 Unterputz-Taster reinweiß einschl. Wippe und anteiligen Rahmen mit Beschriftungsfeld**
Unterputz-Taster reinweiß einschl. Wippe und anteiligen Rahmen mit Beschriftungsfeld
für Krallen- und Schraubbefestigung
mit  Wippe und Einzel- oder anteiligen Kombirahmen mit Beschriftungsfeld,
inkl. Klein- und Verdrahtungsmaterial sowie Befestigungsmaterial und systembedingtem Zubehör

liefern, montieren, anschließen und beschriften
Menge: 2,000 Stck

**01.04.40 Unterputz Not-Aus-Taster einschl. Abdeckung gelb und anteiligen Rahmen mit Beschriftungsfeld**
Unterputz Not-Aus-Taster einschl. Abdeckung gelb und anteiligen Rahmen mit Beschriftungsfeld
NOT-Taster-Kombination beschehend aus:
1 Stück Abdeckung (gelb) mit Tragring zur Aufnahme von Druck- und Pilztaster mit D=22,5mm
1 Stück 1-fach Rahmen mit Beschriftungsfeld
1 Stück NOT-HALT / NOT-AUS Taste in Pilzform 38mm rot für Schlüsselentriegelung zum Einbau in Öffnung 22,5mm
(schließanlagenfähig) M22
1 Stück M22 Adapter zur Befestigung des Pilztasters an den Tragring und zur Aufnahme des Schaltkontaktes
1 Stück M22 Schaltkontakt als Öffnerkontakt
inkl. Klein- und Verdrahtungsmaterial sowie Befestigungsmaterial und systembedingtem Zubehör

liefern, montieren, anschließen und beschriften
Menge: 4,000 Stck

**01.04.50 Unterputz-Steckdose reinweiß einschl. anteiligen Rahmen mit Beschriftungsfeld**
Unterputz-Steckdose reinweiß einschl. anteiligen Rahmen mit Beschriftungsfeld
für Krallen- und Schraubbefestigung
mit Abdeckung und Einzel- oder anteiligen Kombirahmen mit Beschriftungsfeld,
inkl. Klein- und Verdrahtungsmaterial sowie Befestigungsmaterial und systembedingtem Zubehör

liefern, montieren, anschließen und beschriften
Menge: 41,000 Stck

**01.04.60 Labormöbel Einbau-Steckdose IP44 mit Klappdeckel zur Frontbefestigung lichtgrau**
Labormöbel Einbau-Steckdose IP44 mit Klappdeckel zur Frontbefestigung lichtgrau  einschl. Erstellung der Einbauöffnung im Labormöbelkanal D=50mm (Melaminharzplatte)
Steckdose SCHUKO mit Schneidklemmen und Frontbefestigung und 45° schräg, mit Klappdeckel, Beschriftungsfeld

Farbe: lichtgrau

Fabrikat: PEHA
Typ: D 6711.12 SK Na Wi WE S

inkl.  Ausschrnittserstelllung und Klein- und Befestigungsmaterial

liefern, montieren, anschließen und beschriften
Menge: 6,000 Stck

**01.04.70 Labormöbel Einbau-Steckdose IP44 mit Klappdeckel zur Frontbefestigung rubinrot**
Labormöbel Einbau-Steckdose IP44 mit Klappdeckel zur Frontbefestigung rubinrot  einschl. Erstellung der Einbauöffnung im Labormöbelkanal D=50mm (Melaminharzplatte)
Steckdose SCHUKO mit Schneidklemmen und Frontbefestigung und 45° schräg, mit Klappdeckel, Beschriftungsfeld

Farbe: rubinrot

Fabrikat: PEHA
Typ: D 6711.36 SK Na Wi WE S

inkl.  Ausschrnittserstelllung und Klein- und Befestigungsmaterial

liefern, montieren, anschließen und beschriften
Menge: 6,000 Stck

**01.04.80 Aufputz-Aus-/ Wechselschalter Wassergeschützt IP44**
Aufputz-Aus-/ Wechselschalter Wassergeschützt IP44
mit Beschriftungsfeld,
inkl. Klein- und Verdrahtungsmaterial sowie Befestigungsmaterial und systembedingtem Zubehör

liefern, montieren, anschließen und beschriften
Menge: 1,000 Stck

**01.04.90 Verbindungsdosen ca. 89x43x38mm**
Verbindungsdosen ca. 89x43x38mm nach VDE (DIN EN 60670-1/-22 (VDE 0606-1/-22)),
Geeignet für Innenräume und der Montage auf Holz und
anderen brennbaren Materialien.
Selbstdichtende Membraneinführungen.
Umgebungstemperatur: minimal - 25°C maximal + 40°C
Max. Relative Luftfeuchte bei 40°C 50%
Werkstoff: Thermoplastisches Material mit sehr guten
Verarbeitungseigenschaften; Serienmäßig halogenfrei
Schutzmaßnahme: Schutzisoliert, Schutzklasse II
einschl. erforderlichen Klemm-, Klein- und
Befestigungsmaterialien (Steckklemmen)
Schutzart: IP 55
Bemessungsspannung: AC 400V

liefern, montieren und betriebsfertig verdrahten
Menge: 3,000 Stck

**01.04.100 Verbindungsdosen ca. 75x75x37mm**
Verbindungsdosen ca. 75x75x37mm nach VDE (DIN EN 60670-1/-22 (VDE 0606-1/-22)),
Geeignet für Innenräume und der Montage auf Holz und
anderen brennbaren Materialien.
Selbstdichtende Membraneinführungen.
Umgebungstemperatur: minimal - 25°C maximal + 40°C
Max. Relative Luftfeuchte bei 40°C 50%
Werkstoff: Thermoplastisches Material mit sehr guten
Verarbeitungseigenschaften; Serienmäßig halogenfrei
Schutzmaßnahme: Schutzisoliert, Schutzklasse II
einschl. erforderlichen Klemm-, Klein- und
Befestigungsmaterialien (Steckklemmen)
Schutzart: IP 55
Bemessungsspannung: AC 400V

liefern, montieren und betriebsfertig verdrahten
Menge: 21,000 Stck

**01.04.110 Verbindungsdosen ca. 85x85x37mm**
Verbindungsdosen ca. 85x85x37mm nach VDE (DIN EN 60670-1/-22 (VDE 0606-1/-22)),
Geeignet für Innenräume und der Montage auf Holz und
anderen brennbaren Materialien.
Selbstdichtende Membraneinführungen.
Umgebungstemperatur: minimal - 25°C maximal + 40°C
Max. Relative Luftfeuchte bei 40°C 50%
Werkstoff: Thermoplastisches Material mit sehr guten
Verarbeitungseigenschaften; Serienmäßig halogenfrei
Schutzmaßnahme: Schutzisoliert, Schutzklasse II
einschl. erforderlichen Klemm-, Klein- und
Befestigungsmaterialien (Steckklemmen)
Schutzart: IP 55
Bemessungsspannung: AC 400V

liefern, montieren und betriebsfertig verdrahten
Menge: 24,000 Stck

**01.04.120 Verbindungsdosen ca. 130x85x37mm**
Verbindungsdosen ca. 130x85x37mm nach VDE (DIN EN 60670-1/-22 (VDE 0606-1/-22)),
Geeignet für Innenräume und der Montage auf Holz und
anderen brennbaren Materialien.
Selbstdichtende Membraneinführungen.
Umgebungstemperatur: minimal - 25°C maximal + 40°C
Max. Relative Luftfeuchte bei 40°C 50%
Werkstoff: Thermoplastisches Material mit sehr guten
Verarbeitungseigenschaften; Serienmäßig halogenfrei
Schutzmaßnahme: Schutzisoliert, Schutzklasse II
einschl. erforderlichen Klemm-, Klein- und
Befestigungsmaterialien (Steckklemmen)
Schutzart: IP 55
Bemessungsspannung: AC 400V

liefern, montieren und betriebsfertig verdrahten
Menge: 3,000 Stck

#### Untertitel 01.05 Anschlußarbeiten

**Ausführungsbeschreibung 6 Hinweis**
*Hinweis*
Hinweis
Nachfolgende Anschlußarbeiten betreffen nur die Anschlüsse an vorhandenen und neuen bauseitigen Komponenten.
Sämtliche im Leistungsverzeichnis genannten Geräte  / Baugruppen und Unterverteilungen sind inkl. Anschluß zu berücksichtigen.

**01.05.10 Elektroanschluß bis 3x2,5 mm²**
Elektroanschluß bis 3x2,5 mm²
Auflegen der Elektro-Versorgungsleitungen
(NYM/NYY 3 x 2,5 mm²) für bauseits montierte Geräte.
Inbetriebnahme in Absprache mit dem Errichter
inkl. Befestigungsmaterial und systembedingtem Zubehör
Menge: 46,000 Stck

**01.05.20 Elektroanschluß bis 5x2,5 mm²**
Elektroanschluß bis 5x2,5 mm²
Auflegen der Elektro-Versorgungsleitungen
(NYM/NYY 5 x 2,5 mm²) für bauseits montierte Geräte.
Inbetriebnahme in Absprache mit dem Errichter
inkl. Befestigungsmaterial und systembedingtem Zubehör
Menge: 48,000 Stck

**01.05.30 Elektroanschluß bis 5x6 mm²**
Elektroanschluß bis 5x6 mm²
Auflegen der Elektro-Versorgungsleitungen
(NYM/NYY 5 x 6 mm²) für bauseits montierte Geräte.
Inbetriebnahme in Absprache mit dem Errichter
inkl. Befestigungsmaterial und systembedingtem Zubehör
Menge: 6,000 Stck

**01.05.40 Elektroanschluß bis 5x16 mm²**
Elektroanschluß bis 5x16 mm²
Auflegen der Elektro-Versorgungsleitungen
(NYM/NYY 5 x 16 mm²) für bauseits montierte Geräte.
Inbetriebnahme in Absprache mit dem Errichter
inkl. Befestigungsmaterial und systembedingtem Zubehör
Menge: 2,000 Stck

**01.05.50 Elektroanschluß bis 5x25 mm²**
Elektroanschluß bis 5x25 mm²
Auflegen der Elektro-Versorgungsleitungen
(NYM/NYY/NYCWY 5 x 25 mm²) für bauseits montierte Geräte.
Inbetriebnahme in Absprache mit dem Errichter
inkl. Befestigungsmaterial und systembedingtem Zubehör
Menge: 2,000 Stck

**01.05.60 Anschlußarbeiten J-Y(St)Y 4x2x0,8**
Geräteanschluß bis J-Y(ST)Y 4x2x0,8mm
Geräteanschluss für bauseits montierte Geräte.
Inbetriebnahme in Absprache mit dem entsprechendem Gewerk inkl. Befestigungsmaterial und systembedingtem Zubehör
Menge: 4,000 Stck

**01.05.70 Anschlußarbeiten J-Y(St)Y 6x2x0,8**
Geräteanschluß bis J-Y(ST)Y 6x2x0,8mm
Geräteanschluss für bauseits montierte Geräte.
Inbetriebnahme in Absprache mit dem entsprechendem Gewerk inkl. Befestigungsmaterial und systembedingtem Zubehör
Menge: 4,000 Stck

#### Untertitel 01.06 Erdungs- / Potentialausgleichsanlage

**01.06.10 Potentialausgleichsschiene Stahl verz 8x1,5-25mm2 40x4mm**
Potentialausgleichsschiene DIN VDE 0618-1 (VDE 0618-1), aus verzinktem Stahl, mit Anschluss für 8 x 1,5 bis 25 mm², ein Flachband bis 40 mm x 4 mm, und Massivrundleiter, Durchmesser 8 bis 10 mm.

liefern, montieren,betriebsfertig anschließen und beschriften
Menge: 2,000 St

**01.06.20 Banderdungsschelle vernickelt für Rohre Durchmesser 8 - 22mm**
Banderdungsschelle vernickelt
für Rohre Durchmesser 8 - 22mm
Anschlussmöglichkeiten max. 2 Leitungen 2,5 - 10 mm²
Schellenkörper und Schrauben aus Messing, vernickelt
Spannband aus rostfreien Edelstahl (VA)
Länge 109,5mm

liefern, montieren und betriebsfertig anschliessen
Menge: 12,000 St

**01.06.30 Banderdungsschelle VA für Rohre Durchmesser 3/8 - 1 1/2 Zoll**
Banderdungsschelle VA für
Rohre Durchmesser 3/8 - 1 1/2 Zoll
Anschlussmöglichkeiten max. 2 Leitungen 2,5 - 25 mm²
Rundleiter Rd 8
Schellenkörper, Schrauben und Spannband aus aus rostfreien Edelstahl (VA)
Länge 200mm

liefern, montieren und betriebsfertig anschliessen
Menge: 12,000 St

**01.06.40 Anschluss Potentialausgleichleitung**
Anschluss Potentialausgleichleitung für Schaltanlagen und Unterverteilungen 1 x 16 mm² auflegen inkl. Befestigungsmaterial und systembedingtem Zubehör (Bezeichnungsschild) liefern und anschließen
Menge: 10,000 St

**01.06.50 Anschluss Potentialausgleichleitung an Kabeltrassen und Brüstungskanal**
Anschluss Potentialausgleichleitung für Kabeltrassen und Brüstungskanal bis  1 x 16 mm² auflegen inkl. Befestigungsmaterial und systembedingtem Zubehör (Bezeichnungsschild + Klemme) liefern und anschließen
Menge: 10,000 St

**01.06.60 Anschluss Potentialausgleichleitung an Lüftungskanäle**
Anschluß Potentialausgleichleitung an Lüftungskanäle bis 1 x 16 mm2² auflegen inkl. Befestigungsmaterial und systembedingtem Zubehör (Bezeichnungsschild) liefern und anschließen
Menge: 6,000 St

**01.06.70 Potentialausgleichanschlüsse an Laboreinrichtungen herstellen**
Potentialausgleichanschlüsse, an Laboreinrichtungen / Labormöbel herstellen
inkl. Zubehör wie Schrauben und Kabelschuhe komplett liefern, montieren, alle Leitungen auflegen, inkl. allem Kleinmaterial funktionstüchtig anschließen.
Menge: 12,000 St

### Titel 02 Beleuchtungsanlagen

#### Untertitel 02.01 Sicherheitsbeleuchtung

*Hinweis: Sicherheitsbelechtung*
Am Pharma Campus der Uni Münster ist eine Zentralbatterieanlage vom Fabrikat CEAG Typ ZB-S vorhanden.
An diese Zentralbatterieanlage sind 7 Unterstationen angeschlossen.
US-S 1.1 und US-S 1.2 im Gebäude A (nicht von dieser Maßnahme betroffen.
US-S 2.1 und US-S 2.2 im Gebäude B (nicht von dieser Maßnahme betroffen.
US-S 3.1, US-S3.2 und US-S 4 in Bauteil C
Die Unterstation  US-S 4 versorgt das Erdgeschoss des Bauteil C. Hier werden Allgemeinleuchten mit CEAG-Baustein getauscht bzw. Sicherheitsleuchten und Rettungszeichenleuchten ergänzt. Ebenfalls werden hier 2 neue Verteilungen aufgebaut. Diese Verteilungen erhalten je ein EATON 3PM-IO-Modul die in das bestehende BUS-System eingebunden werden müssen.
Die Unterstation  US-S 3.1 versorgt das 1. Obergeschoss des Bauteil C. Hier werden Allgemeinleuchten mit CEAG-Baustein getauscht bzw. Sicherheitsleuchten und Rettungszeichenleuchten ergänzt.
Aufgrund der bereits verbauten Technik sind zwingend Leuchten und Bausteine der Firma CEAG anzubieten.

**02.01.10 Sicherheitsleuchte als Deckenanbaudownlight**
CEAG Sicherheitsleuchte Deckenanbau Symetrisch
Sicherheitsleuchte in LED-Technologie
für Deckeneinbau, gem. DIN EN 60598-1,
DIN EN 60598-2-22 und DIN EN 1838 zum Betrieb an Sicherheitsbeleuchtungsanlagen gem. DIN EN 50172,
DIN VDE 0100-560 und DIN V VDE V 0108-100. Gem. ISO 9001 entwickelt, gefertigt und geprüft.

Kompaktes Leuchtendesign mit Aufbauhöhe von nur 32 mm

Symmetrische Lichtverteilung für gleichmäßige, flächige Ausleuchtung mit mind. 1 lx nach DIN EN 1838 für Lichtpunkthöhen bis 7 m. Maximale Abstände Leuchte zu Leuchte:
11.9 m bei 3 m Montagehöhe, > 12,5 m von 3,5 bis 7 m Montagehöhe

Lichtquelle: Eine hocheffiziente, weiße High Power LEDs mit einer Lebensdauer von bis zu 100.000 h durch optimierte LED-Betriebsbedingungen.

Spezieller LED-Konverter mit integriertem Überwachungsbaustein für Einzelleuchtenüberwachung mit 20-stelligen Adressschaltern (CEWA GUARD Technologie). Frei programmierbarer Mischbetrieb der Schaltungsarten (Bereitschaftslicht, Dauerlicht oder geschaltetes Dauerlicht) innerhalb eines Stromkreises ohne zusätzliche Daten- oder Schaltleitung zu den Leuchten in Verbindung mit geeigneter Sicherheitsbeleuchtungsanlage mit STAR-Technologie möglich.

Lichtstrom:  320 lm
Lichtstrom am Ende
der Nennbetriebsdauer (EBLF): 100%
Gehäusematerial:  PC, Aluminium
Gehäusefarbe:  Weiß RAL 9016
Anschlussklemmen:  Steckklemme 2 x 3 x 2,5 mm²
Anschlussspannung:  220 - 240 V AC, 50/60 Hz //
176 - 275 V DC
Leistungsaufnahme inklusive LED-Versorgung
(Scheinleistung/Wirkleistung):  8,0 VA / 3,9 W
Stromaufnahme Batteriebetrieb (220V):  20 mA
Schutzklasse:  I
Schutzart:  IP41
Zulässige Umgebungstemperatur:  -20°C bis +40°C
Lichtquelle:  1 x 2.2 W High Power LED (4000 K, CRI 70)
Abmessungen (mm):  L = 124, H = 124, B = 32
Abm. mit Zusatzgeh. (mm):  L = 124, H = 124, B = 58

Leuchte mit ENEC-Prüfzeichen, zertifiziert durch eine unabhängige Prüfstelle.

Typ: CEAG GuideLed SL 13022.2 CG-S
Fabrikat: CEAG

liefern, montieren und betriebsfertig anschließen
einschl. erforderlichen Klein- und Befestigungsmaterial
Menge: 1,000 St

**02.01.20 Rettungszeichenleuchte für Wandmontage**
CEAG Rettungszeichenleuchte für Wandmontage
Einseitig abstrahlende LED-Rettungszeichen-Scheibenleuchte gem. DIN EN 60598-1, DIN EN 60598-2-22, DIN 4844-1 und DIN EN 1838 mit Aufputzmontagesatz für wandparallele Montage.

Rettungszeichen in LED-Lichtleiter-Technologie für besonders gleichmäßige und  helle Ausleuchtung des Piktogramms:
Lm >= 500 cd/m²  der weißen Kontrastfarbe und
Lm >= 200 cd/m² über das gesamte Piktogramm
Gleichmäßigkeit Lmin/Lmax > 0,8.

Hohe Lebensdauer durch optimierte LED-Betriebsbedingungen.
Erhöhte Sicherheit durch redundanten Aufbau der LED-Einheit bestehend aus 3-Chip-LEDs mit hoher Lichtausbeute >100 lm/W für deutlich reduzierte Anschlussleistung.
Leistungsaufnahme inklusive LED-Versorgung  (Scheinleistung/Wirkleistung): 4,0 VA / 1,9 W.
Verpolungssichere Beschaltung der LED-Einheit.

Schlankes Design mit geringer Aufbauhöhe von nur 36mm inklusive Piktogramm und Montagesatz.
Werkzeuglose Montage des LED-Piktogramms auf dem Aufputzmontagesatz.

Spezieller LED-Konverter mit integriertem Überwachungsbaustein für Einzelleuchtenüberwachung
mit 20-stelligen Adressschaltern.
Mischbetrieb der Schaltungsarten (Bereitschaftslicht, Dauerlicht oder geschaltetes Dauerlicht) innerhalb eines Stromkreises ohne zusätzliche Daten- oder Schaltleitung zu den Leuchten in Verbindung mit geeigneten Gruppen- oder Zentralbatterieanlagen mit STAR-Technik möglich.

Erkennungsweite:  20 m
Lichtstrom am Ende der Nennbetriebsdauer: 100%
Gehäusematerial:  PC, PMMA
Gehäusefarbe:  Lichtgrau RAL 7035
Anschlussklemmen:  Steckklemme 2,5 mm²
Anschlussspannung:  220 - 240 V AC, 50/60 Hz  /  176 V - 275 V DC
Stromaufnahme Batteriebetrieb:  8 mA
Schutzklasse:  II
Schutzart:  IP 40
Zulässige Umgebungstemperatur:  -20°C bis +40°C

Abmessungen LED-Piktogramm (mm): B=226, H=134,  T=13
Abm. inklusive Wandmontageset:  B=226, H=134,  T=36

Typ: GuideLed 10011 CG-S für wandparallele Wandaufbaumontage
Fabrikat: CEAG

liefern, montieren und betriebsfertig anschließen
einschl. erforderlichen Klein- und Befestigungsmaterial
Menge: 2,000 St

**02.01.30 Anpassung der Programmierung der Zentralbatterieanlage**
Folgende Änderungen werden an der Installation der Sicherheitsbeleuchtungsanlage vorgenommen und sind entsprechend zu programmieren und auf Funktion zu testen..

Anpassungen im Erdgeschoss mit Zuordnung zur Unterstation 4

Raum C.100.034
Hier wird die Allgemeinbeleuchtung ersetzt. Die Sicherheitsleuchte war Bestandteil der Allgemeinbeleuchtung. Hier wird die Sicherheitsleuchte durch ein systempassendes Anbaudownlight ersetzt.
Die Adresse des Adressbausteins kann übernommen werrden. Die Lichtschalterabfrage über das 3PM-IO-Modul in der Verteilung  ist hier herauszuprogrammieren, da die Sicherheitsleuchte als Bereitschaftsleuchte eingesetzt wird.
Die Rettungszeichenleuchte in dem Raum bleibt bestehen.

Raum C.100.035
Dieser Raum hatte bisher keine Sicherheitsbeleuchtung.
Hier wird eine neue Verteilung aufgebaut. Diese Verteilung erhält ein 3PM-IO-Modul welches in den CEAG-Bus eingebunden werden muss. Dieses Modul dient zur Phasenüberwachung und zur Lichtschalterabfrage.
Als Sicherheitsleuchte wird eine Leuchte der allgemeinen Raumbeleuchtung genutzt. Diese Leuchte erhält einen CEAG-Adressierbaustein der seitens Trilux werkseitig verbaut wird. Diese Leuchte ist mit der Raumbeleuchtung und bei Netzausfall einzuschalten. Sie ist in einen bestehenden Stromkreis zu integrieren. Dieser Baustein muss eine neue Adresse erhalten.
Des Weiteren erhält der Raum noch eine neue Piktogrammleuchte die in Dauerschaltung zu betreiben ist. Diese ist mit einer neuen Adresse in einen bestehenden Stromkreis zu integrieren.

Raum C.100.036
Hier wird die Allgemeinbeleuchtung ersetzt. Die Sicherheitsleuchte ist Bestandteil der Allgemeinbeleuchtung. Die Lichtschalterabfrage und ein Netzausfall wird über das bestehende 3PM-IO-Modul in der Raum-Unterverteilung überwacht.
Ein Leuchte der Allgemeinbeleuchtung erhält einen CEAG-Adressierbaustein der seitens Trilux werkseitig verbaut wird. Diese Leuchte ist mit der Raumbeleuchtung und bei Netzausfall einzuschalten. Der Stromkreis sowie die Adressierung  kann aus dem Bestand übernommen werden.
Die Rettungszeichenleuchte in dem Raum bleibt bestehen.

Raum C.100.037/038
Hier werden im Zuge der Baumaßnahme 2 Räume zusammengelegt
Hier wird eine neue Verteilung aufgebaut. Diese Verteilung erhält ein 3PM-IO-Modul welches in den CEAG-Bus eingebunden werden muss. Dieses Modul dient zur Phasenüberwachung und zur Lichtschalterabfrage.
Als Sicherheitsleuchte werden 2 Leuchte der allgemeinen Raumbeleuchtung genutzt. Diese Leuchten erhalten einen CEAG-Adressierbaustein der seitens Trilux werkseitig verbaut wird. Diese Leuchten sind mit der Raumbeleuchtung und bei Netzausfall einzuschalten.
Sie sind in die bestehenden Stromkreise zu integrieren. Für einen Baustein ist eine neue Adresse erforderlich für den anderen Baustein ist Adresse vorhanden.
Des Weiteren erhält der Raum noch, zusätzlich zur bestehenden Piktogrammleuchte eine neue Piktogrammleuchte die in Dauerschaltung zu betreiben ist. Diese ist mit einer neuen Adresse in einen bestehenden Stromkreis zu integrieren.

Anpassungen im 1. Obergeschoss mit Zuordnung zur Unterstation 3

Raum C.110.164
Hier wird die Allgemeinbeleuchtung ersetzt. Die Sicherheitsleuchte ist Bestandteil der Allgemeinbeleuchtung. Die Lichtschalterabfrage und ein Netzausfall wird über das bestehende 3PM-IO-Modul in der Raum-Unterverteilung überwacht.
Eine Leuchte der Allgemeinbeleuchtung erhält einen CEAG-Adressierbaustein der seitens Trilux werkseitig verbaut wird. Diese Leuchte ist mit der Raumbeleuchtung und bei Netzausfall einzuschalten. Der Stromkreis sowie die Adressierung  kann aus dem Bestand übernommen werden.
Die Rettungszeichenleuchte in dem Raum bleibt bestehen.
Menge: 1,000 St

**02.01.40 Stromkreisschild Kunststoff Beschriftung**
Stromkreisbezeichnungsschild mit Angabe von Verteilung, Stromkreis-Nummer und Leuchten-Nummer, DIN VDE 0100-560 (VDE 0100-560), rund, Schriftart/-größe DIN 1450, aus Kunststoff mit gedruckter Beschriftung.
Menge: 9,000 St

#### Untertitel 02.02 Innenbeleuchtung

*Hinweis: Allgemeinbeleuchtung*
Im Umbaubereich werden durch die Umnutzung der Räume neue Leuchten erforderlich. In Räumen der Berufungsmaßnahme sollen ebenfalls vorhandene Leuchten gegen LED-Beleuchtung ausgetauscht werden.
Hierfür sind folgende Fabrikat und Typen vorgegeben.
In den Büro und Seminarräumen kommen Leuchten vom
Hersteller Planlicht der Serie pforty zur Ausführung.
In den Laborräumen kommen Leuchten vom Hersteller Trilux der Serie E-Line Pro zur Ausführung.

**02.02.10 Lichtband ca. 3378mm direktstrahlend (Typ A) (Raum C.100.034)**
Lichtband ca. 3378mm direktstrahlend (Typ A)
(Raum C.100.034)
p.forty Pendel weiß extra 3378mm
LED LO 4000K 40W 5658lm DALI
inkl. Endkappen

Leuchtmittel
LED LO
Farbwiedergabeindex CRI80
Risikogruppe RG0 IEC 62471
MacAdam 3
melanopic ratio = 0,69

Abmessung
LxBxH: 3378x44x82mm

Oberfläche/Farbe
pulverbeschichtet RAL9016 weiß Feinstruktur matt
Material: Aluminium

Optik
‘extra comfort‘ Diffusor PMMA mikroprismatisch
Schutzart IP20 / Schutzklasse I

Anschluss
230V 50/60Hz
inkl. Konverter DALI
3 Seilabhängungen 1500 mm mit Schnellspanner / Einspeisung transparent 1750 mm und Aufbaubaldachin in weiß (LxBxH: 90x60x25 mm)

Gewicht
7,0 kg

Fabrikat: Planlicht
Typ: PH40H337-9016C1840L3ES

einschl. allen erforderlichen Klein- und Befestigungsmaterialien
liefern, montieren und betriebsfertig anschliessen
Menge: 5,000 St

**02.02.20 Lichtband ca.3m Länge mit 2 Leuchteneinsätze IP50 und 13-poliger Durchgangsverdrahtung ca. 1,2m abgependelt (Typ B) (Raum C.100.035 und C.100.037/038)**
Lichtband ca.3m Länge mit 2 Leuchteneinsätze IP50 und 13-poliger Durchgangsverdrahtung ca. 1,2m abgependelt (Typ B) (Raum C.100.035 und C.100.037/038)
System Trilux E-Line pro,
Lichteinsatz mit folgenden Spezifikationen
Anschlussleistung  23W
Farbtemperatur  4000K
Bemessungslichtstrom 4.200 lm
Farbwiedergabeindex 80
Lebensdauer  70.000 Stunden
Farbe  RAL  9006 Weißaluminium
Schaltungsart  Elektronik Trafo DALI DIM ETDD
Schutzart  IP50
Schutzklasse  I
Schlagfestigkeit  IK06

bestehend aus:

1 Stück Tragschiene mit 13-pol. Durchgangsverdrahtung 3m,  E-Line Pro 078 L300 13LV 01

2 Stück Leuchteneinsatz, 78IP50 HE PW19 40-840ETDD

1 Stück Einspeiseelement, 078VF-13 VP

2 Stück Kopfstück, 078IP50 Ks 01

1 Stück Dichtungsset, 078IP50 SB

2 Stück Seilabhängung bis 1500 mm, A01SX 1500 078

als komplettes Lichtband montiert und mittels Seilaufhängung aufgehangen

Fabrikat: Trilux
Typ: E-Line Pro gemäß aufgeführter Spezifikation

liefern, montieren und betriebsfertig anschließen
Menge: 5,000 St

**02.02.30 Lichtband ca.3m Länge mit 2 Leuchteneinsätze IP50 (1 Leuchte mit CEAG Notlichtbaustein) und 13-poliger Durchgangsverdrahtung ca. 1,2m abgependelt (Typ B+) (Raum C.100.035 und C.100.037/038)**
Lichtband ca.3m Länge mit 2 Leuchteneinsätze IP50 (1 Leuchte mit CEAG Notlichtbaustein) und 13-poliger Durchgangsverdrahtung ca. 1,2m abgependelt (Typ B+) (Raum C.100.035 und C.100.037/038)
System Trilux E-Line pro,
Lichteinsatz mit folgenden Spezifikationen
Anschlussleistung  23W
Farbtemperatur  4000K
Bemessungslichtstrom 4.200 lm
Farbwiedergabeindex 80
Lebensdauer  70.000 Stunden
Farbe  RAL  9006 Weißaluminium
Schaltungsart  Elektronik Trafo DALI DIM ETDD
Schutzart  IP50
Schutzklasse  I
Schlagfestigkeit  IK06

bestehend aus:

1 Stück Tragschiene mit 13-pol. Durchgangsverdrahtung 3m,  E-Line Pro 078 L300 13LV 01

1 Stück CEAG Notlichtbaustein für 1 Leuchte mit Einzelleuchtenüberwachung werkseitig verbaut

2 Stück Leuchteneinsatz, 78IP50 HE PW19 40-840ETDD

1 Stück Einspeiseelement, 078VF-13 VP

2 Stück Kopfstück, 078IP50 Ks 01

1 Stück Dichtungsset, 078IP50 SB

2 Stück Seilabhängung bis 1500 mm, A01SX 1500 078

als komplettes Lichtband montiert und mittels Seilaufhängung aufgehangen

Fabrikat: Trilux
Typ: E-Line Pro gemäß aufgeführter Spezifikation und eingebauten Notlichtbaustein

liefern, montieren und betriebsfertig anschließen
Menge: 2,000 St

**02.02.40 Lichtband ca.5,25m Länge mit 3 Leuchteneinsätze IP50, 2 Blindstücken IP50 und 13-poliger Durchgangsverdrahtung ca. 1,2m abgependelt (Typ C) (Raum C.100.036)**
Lichtband ca.5,25m Länge mit 3 Leuchteneinsätze IP50, 2 Blindstücken IP50 und 13-poliger Durchgangsverdrahtung ca. 1,2m abgependelt (Typ C) (Raum C.100.036)
System Trilux E-Line pro,
Lichteinsatz mit folgenden Spezifikationen
Anschlussleistung  23W
Farbtemperatur  4000K
Bemessungslichtstrom 4.200 lm
Farbwiedergabeindex 80
Lebensdauer  70.000 Stunden
Farbe  RAL  9006 Weißaluminium
Schaltungsart  Elektronik Trafo DALI DIM ETDD
Schutzart  IP50
Schutzklasse  I
Schlagfestigkeit  IK06

bestehend aus:

1 Stück Tragschiene mit 13-pol. Durchgangsverdrahtung 3m,  E-Line Pro 078 L300 13LV 01

1 Stück Tragschiene mit 13-pol. Durchgangsverdrahtung 2,25m,  E-Line Pro 078 L225 13LV 01

3 Stück Leuchteneinsatz, 78IP50 HE PW19 40-840ETDD

2 Stück Blindabdeckung IP50, 078IP50 BL-M L37 01

1 Stück Einspeiseelement, 078VF-13 VP

2 Stück Kopfstück, 078IP50 Ks 01

4 Stück Dichtungsset, 078IP50 SB

1 Stück Kupplungsdichtung IP50, 078IP50 SC 01

3 Stück Seilabhängung bis 1500 mm, A01SX 1500 078

als komplettes Lichtband montiert und mittels Seilaufhängung aufgehangen

Fabrikat: Trilux
Typ: E-Line Pro gemäß aufgeführter Spezifikation

liefern, montieren und betriebsfertig anschließen
Menge: 3,000 St

**02.02.50 Lichtband ca.5,25m Länge mit 3 Leuchteneinsätze IP50 (1 Leuchte mit CEAG Notlichtbaustein), 2 Blindstücken IP50 und 13-poliger Durchgangsverdrahtung ca. 1,2m abgependelt (Typ C+) (Raum C.100.036)**
Lichtband ca.5,25m Länge mit 3 Leuchteneinsätze IP50 (1 Leuchte mit CEAG Notlichtbaustein), 2 Blindstücken IP50 und 13-poliger Durchgangsverdrahtung ca. 1,2m abgependelt (Typ C+) (Raum C.100.036)
System Trilux E-Line pro,
Lichteinsatz mit folgenden Spezifikationen
Anschlussleistung  23W
Farbtemperatur  4000K
Bemessungslichtstrom 4.200 lm
Farbwiedergabeindex 80
Lebensdauer  70.000 Stunden
Farbe  RAL  9006 Weißaluminium
Schaltungsart  Elektronik Trafo DALI DIM ETDD
Schutzart  IP50
Schutzklasse  I
Schlagfestigkeit  IK06

bestehend aus:

1 Stück Tragschiene mit 13-pol. Durchgangsverdrahtung 3m,  E-Line Pro 078 L300 13LV 01

1 Stück Tragschiene mit 13-pol. Durchgangsverdrahtung 2,25m,  E-Line Pro 078 L225 13LV 01

1 Stück CEAG Notlichtbaustein für 1 Leuchte mit Einzelleuchtenüberwachung werkseitig verbaut

3 Stück Leuchteneinsatz, 78IP50 HE PW19 40-840ETDD

2 Stück Blindabdeckung IP50, 078IP50 BL-M L37 01

1 Stück Einspeiseelement, 078VF-13 VP

2 Stück Kopfstück, 078IP50 Ks 01

4 Stück Dichtungsset, 078IP50 SB

1 Stück Kupplungsdichtung IP50, 078IP50 SC 01

3 Stück Seilabhängung bis 1500 mm, A01SX 1500 078

als komplettes Lichtband montiert und mittels Seilaufhängung aufgehangen

Fabrikat: Trilux
Typ: E-Line Pro gemäß aufgeführter Spezifikation und eingebauten Notlichtbaustein

liefern, montieren und betriebsfertig anschließen
Menge: 1,000 St

**02.02.60 Lichtband ca.4,5m Länge mit 3 Leuchteneinsätze IP50 und 13-poliger Durchgangsverdrahtung ca. 1,2m abgependelt (Typ D) (Raum C.100.037/038)**
Lichtband ca.4,5m Länge mit 3 Leuchteneinsätze IP50 und 13-poliger Durchgangsverdrahtung ca. 1,2m abgependelt (Typ D) (Raum C.100.037/038)
System Trilux E-Line pro,
Lichteinsatz mit folgenden Spezifikationen
Anschlussleistung  23W
Farbtemperatur  4000K
Bemessungslichtstrom 4.200 lm
Farbwiedergabeindex 80
Lebensdauer  70.000 Stunden
Farbe  RAL  9006 Weißaluminium
Schaltungsart  Elektronik Trafo DALI DIM ETDD
Schutzart  IP50
Schutzklasse  I
Schlagfestigkeit  IK06

bestehend aus:

1 Stück Tragschiene mit 13-pol. Durchgangsverdrahtung 4,5m,  E-Line Pro 078 L450 13LV 01

3 Stück Leuchteneinsatz, 78IP50 HE PW19 40-840ETDD

1 Stück Einspeiseelement, 078VF-13 VP

2 Stück Kopfstück, 078IP50 Ks 01

2 Stück Dichtungsset, 078IP50 SB

2 Stück Seilabhängung bis 1500 mm, A01SX 1500 078

als komplettes Lichtband montiert und mittels Seilaufhängung aufgehangen

Fabrikat: Trilux
Typ: E-Line Pro gemäß aufgeführter Spezifikation

liefern, montieren und betriebsfertig anschließen
Menge: 2,000 St

**02.02.70 Lichtband ca.4,5m Länge mit 3 Leuchteneinsätze IP50 (1 Leuchte mit CEAG Notlichtbaustein) und 13-poliger Durchgangsverdrahtung ca. 1,2m abgependelt (Typ D+) (Raum C.100.037/038)**
Lichtband ca.4,5m Länge mit 3 Leuchteneinsätze IP50 (1 Leuchte mit CEAG Notlichtbaustein) und 13-poliger Durchgangsverdrahtung ca. 1,2m abgependelt (Typ D+) (C.100.037/038)
System Trilux E-Line pro,
Lichteinsatz mit folgenden Spezifikationen
Anschlussleistung  23W
Farbtemperatur  4000K
Bemessungslichtstrom 4.200 lm
Farbwiedergabeindex 80
Lebensdauer  70.000 Stunden
Farbe  RAL  9006 Weißaluminium
Schaltungsart  Elektronik Trafo DALI DIM ETDD
Schutzart  IP50
Schutzklasse  I
Schlagfestigkeit  IK06

bestehend aus:

1 Stück Tragschiene mit 13-pol. Durchgangsverdrahtung 4,5m,  E-Line Pro 078 L450 13LV 01

1 Stück CEAG Notlichtbaustein für 1 Leuchte mit Einzelleuchtenüberwachung werkseitig verbaut

3 Stück Leuchteneinsatz, 78IP50 HE PW19 40-840ETDD

1 Stück Einspeiseelement, 078VF-13 VP

2 Stück Kopfstück, 078IP50 Ks 01

2 Stück Dichtungsset, 078IP50 SB

3 Stück Seilabhängung bis 1500 mm, A01SX 1500 078

als komplettes Lichtband montiert und mittels Seilaufhängung aufgehangen

Fabrikat: Trilux
Typ: E-Line Pro gemäß aufgeführter Spezifikation und eingebauten Notlichtbaustein

liefern, montieren und betriebsfertig anschließen
Menge: 1,000 St

**02.02.80 Lichtband ca.4,5m Länge mit 3 Leuchteneinsätze IP50 und 13-poliger Durchgangsverdrahtung, Deckenanbaumontage (Typ H) (Raum C.110.164)**
Lichtband ca.4,5m Länge mit 3 Leuchteneinsätze IP50 und 13-poliger Durchgangsverdrahtung, Deckenanbaumontage (Typ H) (Raum C.110.164)
System Trilux E-Line pro,
Lichteinsatz mit folgenden Spezifikationen
Anschlussleistung  23W
Farbtemperatur  4000K
Bemessungslichtstrom 4.200 lm
Farbwiedergabeindex 80
Lebensdauer  70.000 Stunden
Farbe  RAL  9006 Weißaluminium
Schaltungsart  Elektronik Trafo DALI DIM ETDD
Schutzart  IP50
Schutzklasse  I
Schlagfestigkeit  IK06

bestehend aus:

1 Stück Tragschiene mit 13-pol. Durchgangsverdrahtung 4,5m,  E-Line Pro 078 L450 13LV 01

3 Stück Leuchteneinsatz, 78IP50 HE PW19 40-840ETDD

1 Stück Einspeiseelement, 078VF-13 VP

2 Stück Kopfstück, 078IP50 Ks 01

2 Stück Dichtungsset, 078IP50 SB

4 Stück Deckenbefestigungsklammer, D01 X 078

als komplettes Lichtband montiert und mittels Befestigungsklammern zur direkten Deckenanbaumontage aufgehängen

Fabrikat: Trilux
Typ: E-Line Pro gemäß aufgeführter Spezifikation

liefern, montieren und betriebsfertig anschließen
Menge: 3,000 St

**02.02.90 Lichtband ca.4,5m Länge mit 3 Leuchteneinsätze IP50 (1 Leuchte mit CEAG Notlichtbaustein) und 13-poliger Durchgangsverdrahtung ca. 1,2m abgependelt (Typ H+) (Raum C.100.037/038)**
Lichtband ca.4,5m Länge mit 3 Leuchteneinsätze IP50 (1 Leuchte mit CEAG Notlichtbaustein) und 13-poliger Durchgangsverdrahtung ca. 1,2m abgependelt (Typ H+) (C.100.037/038)
System Trilux E-Line pro,
Lichteinsatz mit folgenden Spezifikationen
Anschlussleistung  23W
Farbtemperatur  4000K
Bemessungslichtstrom 4.200 lm
Farbwiedergabeindex 80
Lebensdauer  70.000 Stunden
Farbe  RAL  9006 Weißaluminium
Schaltungsart  Elektronik Trafo DALI DIM ETDD
Schutzart  IP50
Schutzklasse  I
Schlagfestigkeit  IK06

bestehend aus:

1 Stück Tragschiene mit 13-pol. Durchgangsverdrahtung 4,5m,  E-Line Pro 078 L450 13LV 01

1 Stück CEAG Notlichtbaustein für 1 Leuchte mit Einzelleuchtenüberwachung werkseitig verbaut

3 Stück Leuchteneinsatz, 78IP50 HE PW19 40-840ETDD

1 Stück Einspeiseelement, 078VF-13 VP

2 Stück Kopfstück, 078IP50 Ks 01

2 Stück Dichtungsset, 078IP50 SB

4 Stück Deckenbefestigungsklammer, D01 X 078

als komplettes Lichtband montiert und mittels Befestigungsklammern zur direkten Deckenanbaumontage aufgehängen

Fabrikat: Trilux
Typ: E-Line Pro gemäß aufgeführter Spezifikation und eingebauten Notlichtbaustein

liefern, montieren und betriebsfertig anschließen
Menge: 1,000 St

**02.02.100 Montage und Anschluss bauseits beigestellter Anbauleuchten**
Montage und Anschluss bauseits beigestellter Anbauleuchten
Die beigestellten Leuchten (LED-FR-Leuchen bis zu einer Länge von 1,5m ) sind zu montieren und betriebsfertig anzuschließen
Menge: 3,000 St

### Titel 05 Demontage, Brandschutz und Sonstiges

#### Untertitel 05.01 Demontage, Brandschutz und Sonstiges

**05.01.10 Demontage und Entsorgung von Brüstungs- und Leitungsführungskanal**
Demontage und Entsorgung von Brüstungs- und Leitungsführungskanal aus verschiedenen Materialien (Kunststoff / Stahlblech) in verschiedenen Dimensionen einschl. der vorhandenen Einbauten und Befestigungen.
Die Demontage erfolgt in Teillängen in verschiedenen Räumen.
Die demontierten Komponenten sind fachgerecht zu entsorgen.
Menge: 37,000 m

**05.01.20 Demontage und Entsorgung von Installationsrohr bis Dimension M32 (verschiedene Materialien)**
Demontage und Entsorgung von Installationsrohren bis Dimension M32 einschl. Befestigungen, aus verschiedenen Materialien (Kunststoff / Stahl / Alu).
Die Demontage erfolgt in Teillängen in verschiedenen Räumen.
Die demontierten Komponenten sind fachgerecht zu entsorgen.
Menge: 45,000 m

**05.01.30 Demontage und Entsorgung von Kabel und Leitungen bis 5 x 2,5mm²**
Demontage und Entsorgung von Kabel und Leitungen bis
5 x 2,5mm²
Die Demontage erfolgt in Teillängen in verschiedenen Räumen.
Die demontierten Kabel und Leitungen sind fachgerecht zu entsorgen.
Menge: 160,000 m

**05.01.40 Demontage und Entsorgung von Kabel und Leitungen bis 5 x 6mm²**
Demontage und Entsorgung von Kabel und Leitungen bis
5 x 6mm²
Die Demontage erfolgt in Teillängen in verschiedenen Räumen.
Die demontierten Kabel und Leitungen sind fachgerecht zu entsorgen.
Menge: 5,000 m

**05.01.50 Demontage und Entsorgung von Kabel und Leitungen bis 4x2x0,8mm**
Demontage und Entsorgung von Kabel und Leitungen bis
4x2x0,8mm
Die Demontage erfolgt in Teillängen in verschiedenen Räumen.
Die demontierten Kabel und Leitungen sind fachgerecht zu entsorgen.
Menge: 35,000 m

**05.01.60 Demontage und Entsorgung von Kabel und Leitungen bis 6x2x0,8mm**
Demontage und Entsorgung von Kabel und Leitungen bis
6x2x0,8mm
Die Demontage erfolgt in Teillängen in verschiedenen Räumen.
Die demontierten Kabel und Leitungen sind fachgerecht zu entsorgen.
Menge: 40,000 m

**05.01.70 Demontage und Entsorgung einzelner Installationselemente**
Demontage einzelner Installationselemente die nicht zusammen mit den Brüstungskanälen als gesamtes demontiert werden.
(Einzelne Schalter / Steckdosen / NOT-AUS-Schalter / usw.)

Die demontierten Installationselemente sind fachgerecht zu entsorgen.
Menge: 14,000 St

**05.01.80 Demontage und Entsorgung von Langfeldleuchten als Einzelleuchten bis 2x58W**
Demontage und Entsorgung von Langfeldleuchten als Einzelleuchten bis 2x58W in Deckenanbau- oder Pendelmontage einschl. Leuchtmittel

Die demontierten Leuchten einschl. Leuchtmittel sind fachgerecht zu entsorgen.
Menge: 4,000 St

**05.01.90 Demontage und Entsorgung von Langfeldleuchten als 2-längiges Lichtband mit Leuchten bis 2x58W**
Demontage und Entsorgung von Langfeldleuchten als 2-längiges Lichtband mit Leuchten bis 2x58W in Deckenanbau- oder Pendelmontage mit Leuchtmittel bis 2 x 58W

Die demontierten Leuchten einschl. Leuchtmittel sind fachgerecht zu entsorgen.
Menge: 8,000 St

**05.01.100 Demontage und Entsorgung von Langfeldleuchten als 3-längiges Lichtband mit Leuchten bis 2x58W**
Demontage und Entsorgung von Langfeldleuchten als 3-längiges Lichtband mit Leuchten bis 2x58W in Deckenanbau- oder Pendelmontage mit Leuchtmittel bis 2 x 58W

Die demontierten Leuchten einschl. Leuchtmittel sind fachgerecht zu entsorgen.
Menge: 14,000 St

**05.01.110 Demontage und Entsorgung von Einzelleuchten als An- oder Einbauleuchten bis Abmessungen 625 x 625 mm einschl. Leuchtmittel bis 4x18W**
Demontage und Entsorgung von Einzelleuchten  als An- oder Einbauleuchten bis Abmessungen 625 x 625 mm einschl. Leuchtmittel bis 4x18W

Die demontierten Leuchten einschl. Leuchtmittel sind fachgerecht zu entsorgen.
Menge: 3,000 St

*Hinweis: Brandschutz*

**05.01.120 Brandschutzabschottung Leitungsanlagen Schaumschott S90 0,05-0,1m2 Gebäude Wand D 150mm**
Brandschutzabschottung an Kabel-/Leitungsanlagen als Schaumschott, Feuerwiderstandsklasse S 90 DIN 4102-9, mit allgemeinem bauaufsichtlichen Prüfzeugnis/allgemeiner bauaufsichtlicher Zulassung, eckiger Durchbruch, Querschnitt über 0,05 bis 0,1 m2, Baustoffklasse DIN 4102-1 A (nichtbrennbar), Schmelzpunkt größer gleich 1000 Grad C, im Gebäude, mit Kennzeichnungsschild, Arbeitshöhe des Montageortes bis 3,5 m über der Standfläche des hierfür erforderlichen Gerüstes, Wand aus Mauerwerk, Dicke 240 mm, durchgehende Kabelpritsche aus Stahl.
Menge: 3,000 St

*Hinweis: Kernbohrungen*

**05.01.130 Kernbohrung D = 100 mm Wandstärke <= 150mm**
Kernbohrung D=100mm, Wandstärke <= 150mm
einschließlich beseitigen des Schutts und Bohrkerns
Menge: 2,000 St

**05.01.140 Kernbohrung D = 125 mm Wandstärke <= 150mm**
Kernbohrung D=125mm, Wandstärke <= 150mm
einschließlich beseitigen des Schutts und Bohrkerns
Menge: 8,000 St

**05.01.150 Kernbohrung D = 125 mm Wandstärke <= 250mm**
Kernbohrung D=125mm, Wandstärke <= 250mm
einschließlich beseitigen des Schutts und Bohrkerns
Menge: 6,000 St

### Titel 06 Programmierung, Abnahmen, Dokumentation

#### Untertitel 06.01 Programmierung, Abnahmen, Dokumentation

**06.01.10 Anpassung der Jalousie-KNX Programmierung**
Anpassung der Jalousie-KNX Programmierung
Aufgrund der Installationsanpassung ist es erforderlich das in 2 Räumen die jeweiligen Jalousieantriebe auf die neuen Raumunterverteilungen umgelegt und an die neue Anordnung angepasst werden müssen.
Hierfür werden in den Unterverteilungen der Räume C.100.035 und C.100.037/038 Jalousieaktoren installiert.
Diese sind in den vorhandenen KNX-Bus einzubinden.
Die örtlich verbauten KNX-Jalousieschalter/ -taster besitzen bereits eine KNX-Adresse und sind mit den neuen Jalousieaktoren zu verknüpfen und die alte Zuordnung zu den Aktoren ist auszuprogrammieren.
Die Programmierung ist in der vorgefundenen Form anzupassen und vorhandene Zentralsteuerungen sind auf die neuen Aktoren zu übertragen

Raumbeschreibung

Raum C.100.035
1 Jalousieaktor als Reiheneinbaugerät (Neu)
1 Jalousieschalter / -taster Bestand (EIB 2.9.38)
1 Jalousieantrieb Bestand (M4/EV-AV)

Raum C.100.037/038
1 Jalousieaktor als Reiheneinbaugerät (Neu)
2 Jalousieschalter / -taster Bestand (EIB 2.9.40 / EIB 2.9.41 )
3 Jalousieantriebe Bestand (M1/EV-AV / M2/EV-AV / M3/EV-AV)
Menge: 1,000 St

**06.01.20 Dokumentation und Revisionsunterlagen**
Der AN hat vor Abschluss der Elektroinstallationsarbeiten vollständige und prüffähige Revisionsunterlagen zu erstellen und dem Auftraggeber in digitaler Form zu übergeben.
Die Revisionsunterlagen, sowie die Dokumentation sind die Grundlage  für den Abnahme und Übergabeprozess.

Der AN hat nach Abschluss der Elektroinstallationsarbeiten und Freigabe der Unterlagen vollständige Revisionsunterlagen zu erstellen und dem Auftraggeber in digitaler Form und 1-Fach in Papierform (Unterlagen gefaltet im DIN A4-Ordner) zu übergeben.

Umfang der Leistung:

Fortschreibung und Anpassung der Planung auf Basis des tatsächlich realisierten Ist-Zustands.

Aktualisierung der Grundrisspläne, Stromlaufpläne, Verteilerbeschriftungen, Kabel- und Leitungslisten
Aufnahme und Eintragung aller relevanten Änderungen gegenüber der Montageplanung

Fortschreibung der Stromlaufpläne mit  Zuordnung aller Stromkreise

Einpflegen von Herstellerdatenblättern zu verbauten Geräten (z. B. Schutzorgane, Taster, Sensoren, Leuchten)

Messprotokolle aller durchgeführten Messungen nach DIN VDE 0100-600

Ansichtspläne und Schaltpläne aller Unterverteiler und Schaltfelder sowie der angepassten Bestandsunterverteiler
Klemmenpläne, Kabellisten Schema der Energieverteilug

Prüfprotokolle / Berechnungen / Bauteilunterlagen sowie
Bauteillisten und Gerätehandbücher

Brandschottungen sind mit einer Fotodokumentation zu erstellen, damit diese auch im nachgang durch den Brandschutzsachverständigen geprüft werden können.

Einfügen von Fachunternehmer und Fachbauleitererklärung, sowie aller Abnahmeprotokolle und Sachverständigennachweise inkl. Mangelbeseitigungen und Freimeldungen.

Einhaltung des Revisionsstandes, Planindexes und Planlayouts gemäß DIN EN ISO 7200 und DIN 6771 sowie
DIN EN 61082-1.unter einhaltung der CAD Standarts

Die Revisionsunterlagen sind Bestandteil der Abnahmeunterlagen. Sie gelten erst dann als erbracht, wenn sie vollständig und vom Auftraggeber schriftlich als geprüft und angenommen bestätigt wurden.

Die Dokumentation ist wie folgt zu liefern:
1-fach in Papierform (gefaltet im DIN A4 - Ordner)
1-fach auf Datenträger (USB Stick) in gängigen
Dateiformaten
(Zeichnungen DWG-/DXF-Format)
Listen und Schreiben in MS-Office-Formaten
Bilder als JPG-Dateien
Alle Dateien sind ebenfalls als PDF-Dateien zu liefern
Menge: 1,000 St

**06.01.30 Begleitung der Sachverständigenprüfung**
Begleitung der Sachverständigenprüfung Elektro durch eine Fachkraft mit der Qualifikation eines Monteurs.
Menge: 5,000 h

### Titel 07 Stundenlohnarbeiten

#### Untertitel 07.01 Stundenlohnarbeiten

*Hinweis: Hinweis Stundenlohnarbeiten*
Nachfolgende aufgeführte Stundenlohnarbeiten  sind aufgrund der erforderlichen Anpassungsarbeiten von der Bestandsinstallation zur neuen Elektroinstallation in den betroffenen Räumen der Berufungsmaßnahme erforderlich und sind nicht in kalkulierbare Positionen zu beschreiben.

**07.01.10 Monteur/-in sämtliche Kosten/Zuschläge**
Stundenlohnarbeiten durch Monteur/-in
der Verrechnungssatz für die jeweilige Arbeitskraft umfasst sämtliche Aufwendungen wie Lohn- und Gehaltskosten, Lohn- und Gehaltsnebenkosten, Zuschläge, lohngebundene und lohnabhängige Kosten, sonstige Sozialkosten, Gemeinkosten, Wagnis und Gewinn. Ausführung gemäß Einzelbeschreibung.
Menge: 32,000 h

**07.01.20 Helfer/-in sämtliche Kosten/Zuschläge**
Stundenlohnarbeiten durch Helfer/-in
der Verrechnungssatz für die jeweilige Arbeitskraft umfasst sämtliche Aufwendungen wie Lohn- und Gehaltskosten, Lohn- und Gehaltsnebenkosten, Zuschläge, lohngebundene und lohnabhängige Kosten, sonstige Sozialkosten, Gemeinkosten, Wagnis und Gewinn. Ausführung gemäß Einzelbeschreibung.
Menge: 16,000 h

USt %: 19,00
